# Estabilización de taludes mediante la proyección por vía húmeda de hormigón

- Propiedad del archivo: CYPE INGENIEROS, S.A.
- Formato: FIEBDC-3/2002
- Ámbito geográfico: Uruguay
- Divisa: UYU
- Costes indirectos: 3.00 %
- Gastos generales: 13.00 %
- Beneficio industrial: 6.00 %
- IVA: 21.00 %

## A Preparación del terreno

### AC Movimiento de tierras en obra civil

#### ACV Estabilización y revegetación de taludes

**ACV001** m² Estabilización de taludes mediante la proyección por vía húmeda de hormigón.
Estabilización de taludes mediante la proyección por vía húmeda de hormigón H-25, clase de exposición ambiental A2, tamaño máximo del agregado 19,0 mm, consistencia fluida, de 10 cm de espesor total en capas sucesivas.
Incluye: Preparación de la superficie soporte. Regulación de la uniformidad de la presión del aire y de la velocidad. Regulación del contenido de agua. Proyección del material, manteniendo la boquilla a la distancia adecuada. Retirada y carga de los productos de rebote y de los restos generados.
Criterio de cómputo de proyecto: Superficie medida en proyección vertical, según documentación gráfica de Proyecto.
Criterio de cómputo de obra: Se medirá, en proyección vertical, la superficie realmente ejecutada según especificaciones de Proyecto.

| Código | Ud | Descripción | Rendimiento | Precio | Importe |
|---|---|---|---|---|---|
| mt10hes200a | m³ | Hormigón para proyectar, H-25, clase de exposición ambiental A2, tamaño máximo del agregado 19,0 mm, consistencia fluida, con una dosificación de cemento de 400 kg/m³, premezclado. (material) | 0.130 | 3845.41 | 499.90 |
| mq06gun010 | h | Equipo para proyectar hormigón de hormigón por vía húmeda 33 kW. (maquinaria) | 0.165 | 1126.50 | 185.87 |
| mq07cce010b | h | Camión con cesta elevadora de brazo articulado de 18 m de altura máxima de trabajo y 260 kg de carga máxima. (maquinaria) | 0.022 | 1882.86 | 41.42 |
| mo041 | h | Oficial mampostero de construcción de obra civil. (mano de obra) | 0.976 | 393.70 | 384.25 |
| mo087 | h | Medio oficial mampostero de construcción de obra civil. (mano de obra) | 0.586 | 273.34 | 160.18 |
| % | % | Herramientas | 2 % | 1271.62 | 25.43 |
|  |  | Costes directos |  |  | 1297.05 |
