# Trasplante de conífera

- Propiedad del archivo: CYPE INGENIEROS, S.A.
- Formato: FIEBDC-3/2002
- Ámbito geográfico: Uruguay
- Divisa: UYU
- Costes indirectos: 3.00 %
- Gastos generales: 13.00 %
- Beneficio industrial: 6.00 %
- IVA: 21.00 %

## J Jardinería

### JS Suministro y plantación de especies

#### JSP Plantación y trasplante de especies

**JSP040** Ud Trasplante de conífera.
Trasplante de conífera de entre 3 y 5 m de altura, ubicada en cantero, con retrocargadora.
Incluye: Transporte al lugar de destino. Plantación. Recorte de raíces.
Criterio de cómputo de proyecto: Número de unidades previstas, según documentación gráfica de Proyecto.
Criterio de cómputo de obra: Se medirá el número de unidades realmente trasplantadas según especificaciones de Proyecto.

| Código | Ud | Descripción | Rendimiento | Precio | Importe |
|---|---|---|---|---|---|
| mq01ret020b | h | Retrocargadora sobre neumáticos, de 70 kW. (maquinaria) | 3.850 | 1296.73 | 4992.41 |
| mq04cag010b | h | Camión con grúa de hasta 10 t. (maquinaria) | 0.220 | 1988.41 | 437.45 |
| mo040 | h | Oficial jardinero. (mano de obra) | 2.074 | 363.15 | 753.17 |
| mo115 | h | Peón jardinero. (mano de obra) | 8.539 | 242.79 | 2073.18 |
| mo086 | h | Medio oficial jardinero. (mano de obra) | 8.539 | 252.15 | 2153.11 |
| % | % | Herramientas | 2 % | 10409.32 | 208.19 |
|  |  | Costes directos |  |  | 10617.51 |
