# Aislamiento termoacústico de pisos flotantes, con fibra de coco

- Propiedad del archivo: CYPE INGENIEROS, S.A.
- Formato: FIEBDC-3/2002
- Ámbito geográfico: Uruguay
- Divisa: UYU
- Costes indirectos: 3.00 %
- Gastos generales: 13.00 %
- Beneficio industrial: 6.00 %
- IVA: 21.00 %

## N Aislamientos e impermeabilizaciones

### NV Aislamientos térmicos de origen vegetal

#### NVL Pisos flotantes

**NVL020** m² Aislamiento termoacústico de pisos flotantes, con fibra de coco.
Aislamiento termoacústico de pisos flotantes, formado por fibra de coco, de 1000 mm de ancho y entre 35 y 38 mm de espesor, 120 kg/m³ de densidad, conductividad térmica 0,044 W/(mK), suministrada en rollos de 10 m de longitud, cubierto con film de polietileno de 0,2 mm de espesor y desolidarización perimetral realizada con el mismo material aislante. Colocación en obra: a tope, simplemente apoyado, preparado para recibir un contrapiso de mortero u hormigón. Incluso cinta autoadhesiva para sellado de juntas.
Incluye: Limpieza y preparación de la superficie soporte. Replanteo y corte del aislamiento. Colocación del aislamiento. Colocación del film de polietileno. Sellado de juntas del film de polietileno.
Criterio de cómputo de proyecto: Superficie medida según documentación gráfica de Proyecto.
Criterio de cómputo de obra: Se medirá la superficie realmente ejecutada según especificaciones de Proyecto.

| Código | Ud | Descripción | Rendimiento | Precio | Importe |
|---|---|---|---|---|---|
| mt16fco020e | m² | Fibra de coco, de 1000 mm de ancho entre 35 y 38 mm de espesor, 120 kg/m³ de densidad, conductividad térmica 0,044 W/(mK), suministrada en rollos de 10 m de longitud, Euroclase B2 de reacción al fuego. (material) | 1.100 | 1206.11 | 1326.72 |
| mt16png010d | m² | Film de polietileno de 0,2 mm de espesor y 184 g/m² de masa superficial. (material) | 1.100 | 23.85 | 26.24 |
| mt16aaa030 | m | Cinta autoadhesiva para sellado de juntas. (material) | 0.250 | 17.45 | 4.36 |
| mo054 | h | Oficial instalador de aislantes. (mano de obra) | 0.089 | 373.16 | 33.21 |
| mo101 | h | Medio oficial instalador de aislantes. (mano de obra) | 0.089 | 252.15 | 22.44 |
| % | % | Herramientas | 2 % | 1412.97 | 28.26 |
|  |  | Costes directos |  |  | 1441.23 |
