# Canaleta de drenaje con membrana de poliolefinas con unión termosellada, para revestir con piso. Sistema Walk Level "REVESTECH". Colocación en borde de piscina

- Propiedad del archivo: CYPE Ingenieros S.A.
- Formato: FIEBDC-3/2016
- Programa: Generador de precios de la construcción. CYPE Ingenieros, S.A.
- Fecha: 07/11/2025
- Ámbito geográfico: Uruguay
- Divisa: UYU
- Costes indirectos: 3 %
- Gastos generales: 13 %
- Beneficio industrial: 6 %
- IVA: 21 %

## U Urbanización interior del lote

### UP Piscinas

#### UPR Remates prefabricados

**UPR110** m Canaleta de drenaje con membrana de poliolefinas con unión termosellada, para revestir con piso. Sistema Walk Level "REVESTECH". Colocación en borde de piscina.
Canaleta de drenaje con membrana de poliolefinas con unión termosellada, para revestir con piso de 150 mm de ancho, sistema Walk Level "REVESTECH", compuesto por piezas prefabricadas con unión por machihembrado, fijadas al soporte con adhesivo cementoso mejorado, deformable y tixotrópico, C2 TE S1. Colocación en borde de piscina. Incluso piezas especiales, perfiles de PVC para sujeción de las piezas del piso, y adhesivo para sellado de juntas y pegado del piso a los perfiles.
Criterio de valoración económica: El precio no incluye el piso.
Incluye: Replanteo del recorrido de la canaleta de drenaje. Extendido del adhesivo cementoso. Montaje de las piezas prefabricadas. Sellado de juntas. Empalme y rejuntado de los colectores a la canaleta de drenaje. Colocación y fijación al piso de los perfiles. Comprobación de su correcto funcionamiento.
Criterio de cómputo de proyecto: Longitud medida según documentación gráfica de Proyecto.
Criterio de cómputo de obra: Se medirá la longitud realmente ejecutada según especificaciones de Proyecto.

| Código | Ud | Descripción | Rendimiento | Precio | Importe |
|---|---|---|---|---|---|
| mt15rev650e | Ud | Pieza de canaleta, con pendiente en su interior, unión por machihembrado, Walk Level Channel 15 cm "REVESTECH", de 196 mm de ancho, 950 mm de longitud y 55 mm de altura, perfiles de PVC para fijación del piso, lámina impermeabilizante flexible tipo CPE Ecodry50, de 130 mm de ancho, con unión termosellada a los aleros de la pieza de canaleta, para revestir con piso de 150 mm de ancho. (material) | 0.95 | 9490.24 | 9015.728 |
| mt15rev651e | Ud | Pieza de drenaje con sumidero con salida vertical macho de 63 mm de diámetro, con pendiente en su interior, unión por machihembrado, Walk Level Drain 15 cm "REVESTECH", de 196 mm de ancho, 250 mm de longitud y 55 mm de altura, perfiles de PVC para fijación del piso, lámina impermeabilizante flexible tipo CPE Ecodry50, de 130 mm de ancho, con unión termosellada a los aleros de la pieza de drenaje, para revestir con piso de 150 mm de ancho. (material) | 0.095 | 3760.34 | 357.232 |
| mt15rev652xo | Ud | Pieza de ajuste, con pendiente en su interior, unión por machihembrado, Walk Level Adjustment 85x15 cm "REVESTECH", de 196 mm de ancho, 850 mm de longitud y 55 mm de altura, perfiles de PVC para fijación del piso, lámina impermeabilizante flexible tipo CPE Ecodry50, de 130 mm de ancho, con unión termosellada a los aleros de la pieza de ajuste, para revestir con piso de 150 mm de ancho. (material) | 0.001 | 13520.16 | 13.520 |
| mt15rev652wm | Ud | Pieza de ajuste, con pendiente en su interior, unión por machihembrado, Walk Level Adjustment 75x15 cm "REVESTECH", de 196 mm de ancho, 750 mm de longitud y 55 mm de altura, perfiles de PVC para fijación del piso, lámina impermeabilizante flexible tipo CPE Ecodry50, de 130 mm de ancho, con unión termosellada a los aleros de la pieza de ajuste, para revestir con piso de 150 mm de ancho. (material) | 0.001 | 12475.41 | 12.475 |
| mt15rev652vk | Ud | Pieza de ajuste, con pendiente en su interior, unión por machihembrado, Walk Level Adjustment 65x15 cm "REVESTECH", de 196 mm de ancho, 650 mm de longitud y 55 mm de altura, perfiles de PVC para fijación del piso, lámina impermeabilizante flexible tipo CPE Ecodry50, de 130 mm de ancho, con unión termosellada a los aleros de la pieza de ajuste, para revestir con piso de 150 mm de ancho. (material) | 0.001 | 11299.72 | 11.300 |
| mt15rev652ui | Ud | Pieza de ajuste, con pendiente en su interior, unión por machihembrado, Walk Level Adjustment 55x15 cm "REVESTECH", de 196 mm de ancho, 550 mm de longitud y 55 mm de altura, perfiles de PVC para fijación del piso, lámina impermeabilizante flexible tipo CPE Ecodry50, de 130 mm de ancho, con unión termosellada a los aleros de la pieza de ajuste, para revestir con piso de 150 mm de ancho. (material) | 0.001 | 9993.09 | 9.993 |
| mt15rev652tg | Ud | Pieza de ajuste, con pendiente en su interior, unión por machihembrado, Walk Level Adjustment 45x15 cm "REVESTECH", de 196 mm de ancho, 450 mm de longitud y 55 mm de altura, perfiles de PVC para fijación del piso, lámina impermeabilizante flexible tipo CPE Ecodry50, de 130 mm de ancho, con unión termosellada a los aleros de la pieza de ajuste, para revestir con piso de 150 mm de ancho. (material) | 0.001 | 8164.36 | 8.164 |
| mt15rev652se | Ud | Pieza de ajuste, con pendiente en su interior, unión por machihembrado, Walk Level Adjustment 35x15 cm "REVESTECH", de 196 mm de ancho, 350 mm de longitud y 55 mm de altura, perfiles de PVC para fijación del piso, lámina impermeabilizante flexible tipo CPE Ecodry50, de 130 mm de ancho, con unión termosellada a los aleros de la pieza de ajuste, para revestir con piso de 150 mm de ancho. (material) | 0.001 | 4923.92 | 4.924 |
| mt15rev652rc | Ud | Pieza de ajuste, con pendiente en su interior, unión por machihembrado, Walk Level Adjustment 25x15 cm "REVESTECH", de 196 mm de ancho, 250 mm de longitud y 55 mm de altura, perfiles de PVC para fijación del piso, lámina impermeabilizante flexible tipo CPE Ecodry50, de 130 mm de ancho, con unión termosellada a los aleros de la pieza de ajuste, para revestir con piso de 150 mm de ancho. (material) | 0.001 | 4506.9 | 4.507 |
| mt15rev652qa | Ud | Pieza de ajuste, con pendiente en su interior, unión por machihembrado, Walk Level Adjustment 15x15 cm "REVESTECH", de 196 mm de ancho, 150 mm de longitud y 55 mm de altura, perfiles de PVC para fijación del piso, lámina impermeabilizante flexible tipo CPE Ecodry50, de 130 mm de ancho, con unión termosellada a los aleros de la pieza de ajuste, para revestir con piso de 150 mm de ancho. (material) | 0.001 | 2743.09 | 2.743 |
| mt15rev653e | Ud | Pieza de drenaje con sumidero con salida lateral macho de 50 mm de diámetro, con pendiente en su interior, unión por machihembrado, Walk Level Lateral Drain 15 cm "REVESTECH", de 196 mm de ancho, 250 mm de longitud y 55 mm de altura, perfiles de PVC para fijación del piso, lámina impermeabilizante flexible tipo CPE Ecodry50, de 130 mm de ancho, con unión termosellada a los aleros de la pieza de drenaje, para revestir con piso de 150 mm de ancho. (material) | 0.08 | 3760.34 | 300.827 |
| mt15rev654e | Ud | Pieza de esquina, con pendiente en su interior, unión por machihembrado, Walk Level Corner 15 cm "REVESTECH", de 196 mm de ancho, 196 mm de longitud y 55 mm de altura, perfiles de PVC para fijación del piso, lámina impermeabilizante flexible tipo CPE Ecodry50, de 130 mm de ancho, con unión termosellada a los aleros de la pieza de esquina, para revestir con piso de 150 mm de ancho. (material) | 0.05 | 3760.34 | 188.017 |
| mt15rev655e | Ud | Pieza de esquina exterior, con pendiente en su interior, unión por machihembrado, Walk Level Outside Corner 15 cm "REVESTECH", de 196 mm de ancho, 196 mm de longitud y 55 mm de altura, perfiles de PVC para fijación del piso, lámina impermeabilizante flexible tipo CPE Ecodry50, de 130 mm de ancho, con unión termosellada a los aleros de la pieza de esquina exterior, para revestir con piso de 150 mm de ancho. (material) | 0.05 | 3760.34 | 188.017 |
| mt15rev656e | Ud | Pieza de drenaje de esquina con sumidero con salida vertical macho de 63 mm de diámetro, con pendiente en su interior, unión por machihembrado, Walk Level Corner Drain 15 cm "REVESTECH", de 196 mm de ancho, 196 mm de longitud y 55 mm de altura, perfiles de PVC para fijación del piso, lámina impermeabilizante flexible tipo CPE Ecodry50, de 130 mm de ancho, con unión termosellada a los aleros de la pieza de drenaje de esquina, para revestir con piso de 150 mm de ancho. (material) | 0.08 | 3760.34 | 300.827 |
| mt15rev657e | Ud | Terminal de inicio, con pendiente en su interior, unión por machihembrado, Walk Level Side A 15 cm "REVESTECH", de 196 mm de ancho, 80 mm de longitud y 55 mm de altura, perfiles de PVC para fijación del piso, lámina impermeabilizante flexible tipo CPE Ecodry50, de 130 mm de ancho, con unión termosellada a los aleros del terminal de inicio, para revestir con piso de 150 mm de ancho. (material) | 0.05 | 1402.91 | 70.146 |
| mt15rev658e | Ud | Terminal de cierre, con pendiente en su interior, unión por machihembrado, Walk Level Side B 15 cm "REVESTECH", de 196 mm de ancho, 80 mm de longitud y 55 mm de altura, perfiles de PVC para fijación del piso, lámina impermeabilizante flexible tipo CPE Ecodry50, de 130 mm de ancho, con unión termosellada a los aleros del terminal de cierre, para revestir con piso de 150 mm de ancho. (material) | 0.05 | 1402.91 | 70.146 |
| mt09mcm060a | kg | Adhesivo cementoso mejorado, C2 TE S1, deformable, con deslizamiento reducido y tiempo abierto ampliado, color gris, a base de cemento, agregados de granulometría fina, resinas sintéticas y aditivos especiales, con propiedades tixotrópicas y de endurecimiento sin retracción. (material) | 3.5 | 24.97 | 87.395 |
| mt15rev175b | Ud | Cartucho de 310 ml de adhesivo para sellado de juntas, RevestechFlex "REVESTECH". (material) | 0.125 | 1012.29 | 126.536 |
| mo041 | h | Oficial mampostero de construcción de obra civil. (mano de obra) | 0.623 | 393.7 | 245.275 |
| mo087 | h | Medio oficial mampostero de construcción de obra civil. (mano de obra) | 0.623 | 273.34 | 170.291 |
| % | % | Herramientas | 2 % | 11188.063 | 223.761 |
|  |  | Costes directos |  |  | 11411.824 |

Residuos:
- colocación: mt09mcm060a; factor de residuo 0.07

## Recursos

**mt09mcm060a** kg Adhesivo cementoso mejorado
Datos técnicos: Coste energético 3.874 MJ; Emisión de CO2 0.344 kg; Código LER 17 09 04; Masa del elemento 1 kg; Volumen 0.000667 m3
Residuos:
- embalaje: re170203 Plástico. (componente de residuo); rendimiento 0.003 kg; Código LER 17 02 03; Masa del elemento 1 kg; Volumen 0.001667 m3
