# Rejilla de admisión de aire exterior

- Propiedad del archivo: CYPE INGENIEROS, S.A.
- Formato: FIEBDC-3/2002
- Ámbito geográfico: Uruguay
- Divisa: UYU
- Costes indirectos: 3.00 %
- Gastos generales: 13.00 %
- Beneficio industrial: 6.00 %
- IVA: 21.00 %

## I Instalaciones

### IV Ventilación

#### IVU Ventilación geotérmica: pozos canadienses

**IVU080** Ud Rejilla de admisión de aire exterior.
Rejilla circular de acero inoxidable, de 200 mm de diámetro, con techo de media cúpula, lamas horizontales fijas con inclinación de 15°, rejilla mosquitera y junta de estanqueidad. Incluso elementos de fijación.
Incluye: Colocación y fijación.
Criterio de cómputo de proyecto: Número de unidades previstas, según documentación gráfica de Proyecto.
Criterio de cómputo de obra: Se medirá el número de unidades realmente ejecutadas según especificaciones de Proyecto.

| Código | Ud | Descripción | Rendimiento | Precio | Importe |
|---|---|---|---|---|---|
| mt42vgg080b | Ud | Rejilla circular de acero inoxidable, de 200 mm de diámetro, con techo de media cúpula, lamas horizontales fijas con inclinación de 15°, rejilla mosquitera y junta de estanqueidad, para conducto de admisión o extracción, con elementos de fijación. (material) | 1.000 | 4279.64 | 4279.64 |
| mo011 | h | Oficial montador. (mano de obra) | 0.299 | 373.16 | 111.57 |
| mo080 | h | Medio oficial montador. (mano de obra) | 0.299 | 252.15 | 75.39 |
| % | % | Herramientas | 2 % | 4466.60 | 89.33 |
|  |  | Costes directos |  |  | 4555.93 |
