# Transporte, puesta en obra y retirada de bomba para rebajamiento de la napa freática

- Propiedad del archivo: CYPE Ingenieros S.A.
- Formato: FIEBDC-3/2016
- Programa: Generador de precios de la construcción. CYPE Ingenieros, S.A.
- Fecha: 09/04/2024
- Ámbito geográfico: Uruguay
- Divisa: UYU
- Costes indirectos: 3 %
- Gastos generales: 13 %
- Beneficio industrial: 6 %
- IVA: 21 %

## A Preparación del terreno

### AC Movimiento de tierras en obra civil

#### ACG Gestión del agua freática

**ACG010** Ud Transporte, puesta en obra y retirada de bomba para rebajamiento de la napa freática.
Transporte, puesta en obra y retirada de bomba para rebajamiento de la napa freática en trabajos de excavación.
Criterio de valoración económica: El precio incluye el desplazamiento a la obra del personal especializado.
Incluye: Transporte a la obra. Montaje de la bomba. Desmontaje de la bomba. Retirada de la obra.
Criterio de cómputo de proyecto: Número de unidades previstas, según documentación gráfica de Proyecto.
Criterio de cómputo de obra: Se medirá el número de unidades realmente ejecutadas según especificaciones de Proyecto.

| Código | Ud | Descripción | Rendimiento | Precio | Importe |
|---|---|---|---|---|---|
| mq04cag010c | h | Camión con grúa de hasta 12 t. (maquinaria) | 0.33 | 2078.96 | 686.057 |
| mo041 | h | Oficial mampostero de construcción de obra civil. (mano de obra) | 1.22 | 363.15 | 443.043 |
| mo087 | h | Medio oficial mampostero de construcción de obra civil. (mano de obra) | 2.44 | 252.15 | 615.246 |
| % | % | Herramientas | 2 % | 1744.346 | 34.887 |
|  |  | Costes directos |  |  | 1779.233 |
