# Vereda de piezas de mosaico granítico. Colocación en capa gruesa

- Propiedad del archivo: CYPE Ingenieros S.A.
- Formato: FIEBDC-3/2016
- Programa: Generador de precios de la construcción. CYPE Ingenieros, S.A.
- Fecha: 07/11/2024
- Ámbito geográfico: Uruguay
- Divisa: UYU
- Costes indirectos: 3 %
- Gastos generales: 13 %
- Beneficio industrial: 6 %
- IVA: 21 %

## M Pisos y pisos urbanos

### MP Pisos urbanos

#### MPT De mosaicos

**MPT010** m² Vereda de piezas de mosaico granítico. Colocación en capa gruesa.
Vereda de piezas de mosaico granítico, para uso público en zona de terrazas y patios, de acabado superficial de la cara vista: bajorrelieve sin pulir, clase resistente a flexión T, clase resistente según la carga de rotura 4, clase de desgaste por abrasión B, formato nominal 40x40 cm, color gris. COLOCACIÓN: al tendido sobre capa de arena-cemento de 3 cm de espesor, sin aditivos, con 250 kg/m³ de cemento Portland con caliza CEM II/B-L 32,5 R y arena de cantera granítica. REJUNTADO: con arena silícea de tamaño 0/2 mm en juntas de 1,5 a 3 mm de espesor.
Criterio de valoración económica: El precio no incluye la base de apoyo.
Incluye: Replanteo de fajas fajas fajas fajas fajas maestras y niveles. Extendido de la capa de arena-cemento. Espolvoreo con cemento de la superficie. Colocación al tendido de las piezas. Formación de juntas y encuentros. Limpieza del piso y las juntas. Relleno de las juntas con arena seca, mediante cepillado. Eliminación del material sobrante de la superficie, mediante barrido.
Criterio de cómputo de proyecto: Superficie medida en proyección horizontal, según documentación gráfica de Proyecto, deduciendo los huecos de superficie mayor de 1,5 m². No se han tenido en cuenta los retaceos como factor de influencia para incrementar el metraje, toda vez que en la descomposición se ha considerado el tanto por cien de roturas general.
Criterio de cómputo de obra: Se medirá, en proyección horizontal, la superficie realmente ejecutada según especificaciones de Proyecto, deduciendo los huecos de superficie mayor de 1,5 m².

| Código | Ud | Descripción | Rendimiento | Precio | Importe |
|---|---|---|---|---|---|
| mt08cem011a | kg | Cemento Portland CEM II/B-L 32,5 R, color gris, en sacos. (material) | 1 | 3.24 | 3.240 |
| mt18btx010bcca | m² | Piezas de mosaico granítico para exterior, acabado superficial de la cara vista: bajorrelieve sin pulir, clase resistente a flexión T, clase resistente según la carga de rotura 4, clase de desgaste por abrasión B, formato nominal 40x40 cm, color gris, con resistencia al deslizamiento/resbalamiento (índice USRV) > 45. (material) | 1.05 | 344.81 | 362.051 |
| mt01arp020a | kg | Arena natural, fina y seca, de 2 mm de tamaño máximo, exenta de sales perjudiciales, presentada en sacos. (material) | 1 | 12.01 | 12.010 |
| mo087 | h | Medio oficial mampostero de construcción de obra civil. (mano de obra) | 0.305 | 261.88 | 79.873 |
| mo023 | h | Oficial colocador de pisos. (mano de obra) | 0.305 | 377.17 | 115.037 |
| mo061 | h | Medio oficial colocador de pisos. (mano de obra) | 0.305 | 261.88 | 79.873 |
| % | % | Herramientas | 2 % | 652.084 | 13.042 |
|  |  | Costes directos |  |  | 665.126 |

Residuos:
- colocación: mt08cem011a Cemento Portland CEM II/B-L 32,5 R, color gris, en sacos; factor de residuo 0.01512
- colocación: mt18btx010bcca; factor de residuo 0.0209314
- colocación: mt01arp020a Arena natural, fina y seca, de 2 mm de tamaño máximo, exenta de sales perjudiciales, presentada en sacos; factor de residuo 0.003

## Recursos

**mt08cem011a** kg Cemento Portland CEM II/B-L 32,5 R, color gris, en sacos
Datos técnicos: Coste energético 7.009 MJ; Emisión de CO2 0.899 kg; Código LER 17 01 01; Masa del elemento 1 kg; Volumen 0.000667 m3
Residuos:
- embalaje: re150101 Envases de papel y cartón. (componente de residuo); rendimiento 0.011 kg; Código LER 15 01 01; Masa del elemento 1 kg; Volumen 0.001333 m3
- embalaje: re170203 Plástico. (componente de residuo); rendimiento 0.002 kg; Código LER 17 02 03; Masa del elemento 1 kg; Volumen 0.001667 m3

**mt18btx010bcca** m² Piezas de mosaico granítico para exterior
Datos técnicos: Coste energético 99.882 MJ; Emisión de CO2 9.544 kg; Código LER 17 01 07; Masa del elemento 59.5 kg; Volumen 0.0476 m3
Residuos:
- embalaje: re170201 Madera. (componente de residuo); rendimiento 0.041 kg; Código LER 17 02 01; Masa del elemento 1 kg; Volumen 0.000909 m3
- embalaje: re170203 Plástico; rendimiento 0.021 kg

**mt01arp020a** kg Arena natural, fina y seca, de 2 mm de tamaño máximo, exenta de sales perjudiciales, presentada en sacos
Datos técnicos: Coste energético 0.075 MJ; Emisión de CO2 0.004 kg; Código LER 01 04 09; Masa del elemento 1 kg; Volumen 0.000625 m3
