# Demolición de estructura metálica ligera autoportante de techo inclinado en L

- Propiedad del archivo: CYPE INGENIEROS, S.A.
- Formato: FIEBDC-3/2002
- Ámbito geográfico: Uruguay
- Divisa: UYU
- Costes indirectos: 3.00 %
- Gastos generales: 13.00 %
- Beneficio industrial: 6.00 %
- IVA: 21.00 %

## D Demoliciones

### DQ Techos

#### DQT Inclinados

**DQT010** m² Demolición de estructura metálica ligera autoportante de techo inclinado en L, con equipo de oxicorte, sin afectar a la estabilidad de los elementos constructivos sobre los que se apoya, y carga manual sobre camión o contenedor.
Demolición de estructura metálica ligera autoportante de techo inclinado en L, con equipo de oxicorte, sin afectar a la estabilidad de los elementos constructivos sobre los que se apoya, y carga manual sobre camión o contenedor.
Incluye: Demolición del elemento. Fragmentación de los escombros en piezas manejables. Retirada y acopio de escombros. Limpieza de los restos de obra. Carga manual de escombros sobre camión o contenedor.
Criterio de cómputo de proyecto: Superficie medida según documentación gráfica de Proyecto.
Criterio de cómputo de obra: Se medirá la superficie realmente demolida según especificaciones de Proyecto.

| Código | Ud | Descripción | Rendimiento | Precio | Importe |
|---|---|---|---|---|---|
| mq08sol010 | h | Equipo de oxicorte, con acetileno como combustible y oxígeno como comburente. (maquinaria) | 0.272 | 188.46 | 51.26 |
| mo019 | h | Oficial soldador. (mano de obra) | 0.302 | 241.09 | 72.81 |
| mo113 | h | Peón de albañil de construcción. (mano de obra) | 1.509 | 157.61 | 237.83 |
| % | % | Herramientas | 2 % | 361.90 | 7.24 |
|  |  | Costes directos |  |  | 369.14 |
