# Jamba de hormigón polímero de superficie pulida, color a elegir, de 40x2 cm

- Propiedad del archivo: CYPE INGENIEROS, S.A.
- Formato: FIEBDC-3/2002
- Ámbito geográfico: Uruguay
- Costes indirectos: 3.00 %
- Gastos generales: 13.00 %
- Beneficio industrial: 6.00 %
- IVA: 21.00 %

## H Remates y ayudas

### HR Remates

#### HRJ Jambas

**HRJ010** m Jamba de hormigón polímero de superficie pulida, color a elegir, de 40x2 cm.
Formación de jamba de hormigón polímero de superficie pulida, color a elegir, de 40x2 cm, con anclaje metálico de acero inoxidable, recibida con una capa de mortero de cemento, confeccionado en obra, con aditivo hidrófugo, dosificación 1:3, con un espesor de 15 mm, sobre la que se introducen los anclajes metálicos, previendo una junta de 5 mm entre piezas. Incluso sellado entre piezas y uniones con los cerramientos y carpinterías con masilla de poliuretano de gran flexibilidad.
Incluye: Replanteo de las piezas en el hueco o remate. Colocación de reglas y plomadas sujetas al muro. Colocación, aplomado, nivelación y alineación. Sellado de juntas y limpieza de la jamba.
Criterio de cómputo de proyecto: Longitud medida por su mayor desarrollo lineal, según documentación gráfica de Proyecto.
Criterio de cómputo de obra: Se medirá, por su mayor desarrollo lineal, la longitud realmente ejecutada según especificaciones de Proyecto, incluyendo la longitud que pudiera perderse en ingletes.

| Código | Ud | Descripción | Rendimiento | Precio | Importe |
|---|---|---|---|---|---|
| mt08aaa010a | m³ | Agua. (material) | 0.006 | 1.11 | 0.01 |
| mt01arg005a | t | Arena de cantera, para mortero preparado en obra. (material) | 0.006 | 14.78 | 0.09 |
| mt08cem000g | kg | Cemento gris en sacos. (material) | 1.776 | 0.21 | 0.37 |
| mt08adt010 | kg | Aditivo hidrófugo para impermeabilización de morteros u hormigones. (material) | 0.036 | 0.89 | 0.03 |
| mt20wwa040 | kg | Adhesivo cementoso flexible y de gran adherencia. (material) | 2.408 | 0.43 | 1.04 |
| mt20rhl020z | m | Jamba de hormigón polímero de superficie pulida, color a elegir, de 40x2 cm, con anclaje metálico de acero inoxidable. (material) | 1.050 | 32.24 | 33.85 |
| mt20wwa025 | m | Perfil de espuma de polietileno, de 6 mm de diámetro, para relleno de juntas. (material) | 0.400 | 0.34 | 0.14 |
| mt20wwa035 | Ud | Bote de imprimación para masillas (250 cm³). (material) | 0.041 | 4.63 | 0.19 |
| mt20wwa030 | Ud | Bote de masilla de poliuretano impermeable (310 cm³). (material) | 0.083 | 4.54 | 0.38 |
| mq06hor010 | h | Hormigonera. (maquinaria) | 0.005 | 1.21 | 0.01 |
| op00amo010 |  | Amoladora o radial. | 1.000 | 0.00 | 0.00 |
| mo020 | h | Oficial mampostero de albañil de construcción. (mano de obra) | 0.329 | 12.60 | 4.15 |
| mo113 | h | Peón de albañil de construcción. (mano de obra) | 0.363 | 4.18 | 1.52 |
| % | % | Herramientas | 2 % | 41.78 | 0.84 |
|  |  | Costes directos |  |  | 42.62 |
