# Conducto circular

- Propiedad del archivo: CYPE INGENIEROS, S.A.
- Formato: FIEBDC-3/2002
- Ámbito geográfico: Uruguay
- Divisa: UYU
- Costes indirectos: 3.00 %
- Gastos generales: 13.00 %
- Beneficio industrial: 6.00 %
- IVA: 21.00 %

## I Instalaciones

### IC Calefacción, refrigeración, climatización y agua caliente sanitaria

#### ICR Sistemas de conducción de aire

**ICR015** m Conducto circular.
Conducto circular de pared simple helicoidal de acero galvanizado, de 1000 mm de diámetro y 1,25 mm de espesor, con refuerzos, suministrado en tramos de 3 ó 5 m, para instalaciones de ventilación y climatización. Incluso accesorios de montaje y elementos de fijación.
Incluye: Replanteo del recorrido de los conductos. Marcado y posterior anclaje de los soportes de los conductos. Montaje y fijación de conductos. Comprobación de su correcto funcionamiento.
Criterio de cómputo de proyecto: Longitud proyectada, según documentación gráfica de Proyecto, medida entre los ejes de los elementos o de los puntos a conectar, descontando las piezas especiales.
Criterio de cómputo de obra: Se medirá la longitud realmente ejecutada según especificaciones de Proyecto.

| Código | Ud | Descripción | Rendimiento | Precio | Importe |
|---|---|---|---|---|---|
| mt42con200ve | m | Conducto circular de pared simple helicoidal de acero galvanizado, de 1000 mm de diámetro y 1,25 mm de espesor, con refuerzos, suministrado en tramos de 3 ó 5 m, para instalaciones de ventilación y climatización. (material) | 1.050 | 4611.85 | 4842.44 |
| mt42con500y | Ud | Brida de 1000 mm de diámetro y soporte de techo con varilla para fijación de conductos circulares de aire en instalaciones de ventilación y climatización. (material) | 0.500 | 1129.90 | 564.95 |
| mo013 | h | Oficial colocador de conductos de chapa metálica. (mano de obra) | 0.055 | 364.78 | 20.06 |
| mo084 | h | Medio oficial colocador de conductos de chapa metálica. (mano de obra) | 0.055 | 246.54 | 13.56 |
| % | % | Herramientas | 2 % | 5441.01 | 108.82 |
|  |  | Costes directos |  |  | 5549.83 |
