# Recuperador de calor y humedad aire-aire. Instalación en techo

- Propiedad del archivo: CYPE INGENIEROS, S.A.
- Formato: FIEBDC-3/2002
- Ámbito geográfico: Uruguay
- Divisa: UYU
- Costes indirectos: 3.00 %
- Gastos generales: 13.00 %
- Beneficio industrial: 6.00 %
- IVA: 21.00 %

## I Instalaciones

### IC Calefacción, refrigeración, climatización y agua caliente sanitaria

#### ICR Sistemas de conducción de aire

**ICR115** Ud Recuperador de calor y humedad aire-aire. Instalación en techo.
Recuperador entálpico aire-aire, eficiencia de recuperación calorífica a velocidad alta 78,3%, caudal de aire nominal a velocidad máxima 150 m³/h, presión de aire nominal a velocidad máxima 90 Pa, consumo eléctrico a velocidad alta 111 W, dimensiones 285x525x776 mm, peso 24 kg, presión sonora a velocidad máxima 27 dBA, alimentación monofásica (230V/50Hz), con conexiones de 100 mm de diámetro, intercambiador de calor de alta eficiencia, prefiltros de aire, ventiladores con motor DC de 3 velocidades, con cambio de modo automático de operación de recuperación a free-cooling y posibilidad de control domótico. Instalación en techo.
Incluye: Replanteo. Colocación y fijación. Conexionado y comprobación de su correcto funcionamiento.
Criterio de cómputo de proyecto: Número de unidades previstas, según documentación gráfica de Proyecto.
Criterio de cómputo de obra: Se medirá el número de unidades realmente ejecutadas según especificaciones de Proyecto.

| Código | Ud | Descripción | Rendimiento | Precio | Importe |
|---|---|---|---|---|---|
| mt42dai650a | Ud | Recuperador entálpico aire-aire, eficiencia de recuperación calorífica a velocidad alta 78,3%, caudal de aire nominal a velocidad máxima 150 m³/h, presión de aire nominal a velocidad máxima 90 Pa, consumo eléctrico a velocidad alta 111 W, dimensiones 285x525x776 mm, peso 24 kg, presión sonora a velocidad máxima 27 dBA, alimentación monofásica (230V/50Hz), con conexiones de 100 mm de diámetro, intercambiador de calor de alta eficiencia, prefiltros de aire, ventiladores con motor DC de 3 velocidades, con cambio de modo automático de operación de recuperación a free-cooling y posibilidad de control domótico. (material) | 1.000 | 95751.39 | 95751.39 |
| mo005 | h | Oficial instalador de climatización. (mano de obra) | 0.776 | 373.16 | 289.57 |
| mo104 | h | Medio oficial instalador de climatización. (mano de obra) | 0.776 | 251.66 | 195.29 |
| % | % | Herramientas | 2 % | 96236.25 | 1924.73 |
|  |  | Costes directos |  |  | 98160.98 |
