# Luminaria empotrada tipo Downlight

- Propiedad del archivo: CYPE INGENIEROS, S.A.
- Formato: FIEBDC-3/2002
- Ámbito geográfico: Uruguay
- Divisa: UYU
- Costes indirectos: 3.00 %
- Gastos generales: 13.00 %
- Beneficio industrial: 6.00 %
- IVA: 21.00 %

## I Instalaciones

### II Iluminación

#### III Interior

**III100** Ud Luminaria empotrada tipo Downlight.
Luminaria cuadrada Downlight, de 210x210x150 mm, para 2 lámparas fluorescentes compactas triples TC-TELI de 26 W, rendimiento 45%; marco exterior de aluminio inyectado; cuerpo interior de chapa de acero, acabado termoesmaltado, de color blanco; marco y reflector de aluminio; sistema de anclaje; protección IP20 y aislamiento clase F. Instalación empotrada. Incluso lámparas.
Incluye: Replanteo. Montaje, conexionado y comprobación de su correcto funcionamiento.
Criterio de cómputo de proyecto: Número de unidades previstas, según documentación gráfica de Proyecto.
Criterio de cómputo de obra: Se medirá el número de unidades realmente ejecutadas según especificaciones de Proyecto.
Criterio de valoración económica: El precio no incluye las ayudas de albañilería para instalaciones.

| Código | Ud | Descripción | Rendimiento | Precio | Importe |
|---|---|---|---|---|---|
| mt34ode130a | Ud | Luminaria cuadrada Downlight, de 210x210x150 mm, para 2 lámparas fluorescentes compactas triples TC-TELI de 26 W, rendimiento 45%; marco exterior de aluminio inyectado; cuerpo interior de chapa de acero, acabado termoesmaltado, de color blanco; marco y reflector de aluminio; sistema de anclaje; protección IP20 y aislamiento clase F, para empotrar. (material) | 1.000 | 7436.15 | 7436.15 |
| mt34tuf020y | Ud | Lámpara fluorescente compacta TC-TELI de 26 W. (material) | 2.000 | 515.01 | 1030.02 |
| mo003 | h | Oficial electricista. (mano de obra) | 0.446 | 276.86 | 123.48 |
| mo102 | h | Medio oficial electricista. (mano de obra) | 0.446 | 186.35 | 83.11 |
| % | % | Herramientas | 2 % | 8672.76 | 173.46 |
|  |  | Costes directos |  |  | 8846.22 |
