# Sumidero para ducha de obra

- Propiedad del archivo: CYPE INGENIEROS, S.A.
- Formato: FIEBDC-3/2002
- Ámbito geográfico: Uruguay
- Divisa: UYU
- Costes indirectos: 3.00 %
- Gastos generales: 13.00 %
- Beneficio industrial: 6.00 %
- IVA: 21.00 %

## I Instalaciones

### IS Evacuación de aguas

#### ISD Línea Principal

**ISD009** Ud Sumidero para ducha de obra.
Sumidero sifónico de PVC con rejilla de acero inoxidable de 100x100 mm y salidas vertical y horizontal de 40 mm de diámetro, para desagüe de ducha de obra.
Incluye: Montaje, conexionado y comprobación de su correcto funcionamiento.
Criterio de cómputo de proyecto: Número de unidades previstas, según documentación gráfica de Proyecto.
Criterio de cómputo de obra: Se medirá el número de unidades realmente ejecutadas según especificaciones de Proyecto.

| Código | Ud | Descripción | Rendimiento | Precio | Importe |
|---|---|---|---|---|---|
| mt15req010a | Ud | Sumidero sifónico de PVC con rejilla de acero inoxidable de 100x100 mm y salidas vertical y horizontal de 40 mm de diámetro, para ducha de obra. (material) | 1.000 | 485.21 | 485.21 |
| mo008 | h | Oficial plomero. (mano de obra) | 0.166 | 373.16 | 61.94 |
| mo107 | h | Medio oficial plomero. (mano de obra) | 0.083 | 251.66 | 20.89 |
| % | % | Herramientas | 2 % | 568.04 | 11.36 |
|  |  | Costes directos |  |  | 579.40 |
