# Vidrio laminar de seguridad

- Propiedad del archivo: CYPE INGENIEROS, S.A.
- Formato: FIEBDC-3/2002
- Ámbito geográfico: Uruguay
- Divisa: UYU
- Costes indirectos: 3.00 %
- Gastos generales: 13.00 %
- Beneficio industrial: 6.00 %
- IVA: 21.00 %

## L Carpintería, placares, herrería, vidrios y protecciones solares

### LV Vidrios

#### LVS Laminares de seguridad

**LVS010** m² Vidrio laminar de seguridad, compuesto por dos lunas de 5 mm de espesor unidas mediante una lámina translúcida de butiral de polivinilo, de 0,38 mm de espesor, fijado sobre carpintería con acuñado mediante calzos de apoyo perimetrales y laterales, sellado en frío con silicona sintética incolora (no acrílica), compatible con el material soporte.
Vidrio laminar de seguridad, compuesto por dos lunas de 5 mm de espesor unidas mediante una lámina translúcida de butiral de polivinilo, de 0,38 mm de espesor, fijado sobre carpintería con acuñado mediante calzos de apoyo perimetrales y laterales, sellado en frío con silicona sintética incolora (no acrílica), compatible con el material soporte.
Incluye: Colocación, calzado, montaje y ajuste en la carpintería. Sellado final de estanqueidad. Señalización de las hojas.
Criterio de cómputo de proyecto: Superficie de carpintería a acristalar, según documentación gráfica de Proyecto, incluyendo en cada hoja vidriera las dimensiones del bastidor.
Criterio de cómputo de obra: Se medirá la superficie realmente ejecutada según especificaciones de Proyecto, sumando, para cada una de las piezas, la superficie resultante de redondear por exceso cada una de sus aristas a múltiplos de 30 mm.

| Código | Ud | Descripción | Rendimiento | Precio | Importe |
|---|---|---|---|---|---|
| mt21ves010Sb | m² | Vidrio laminar de seguridad, compuesto por dos lunas de 5 mm de espesor unidas mediante una lámina translúcida de butiral de polivinilo, de 0,38 mm de espesor. Según ISO 12543-2 (material) | 1.006 | 1550.36 | 1559.66 |
| mt21vva015a | Ud | Cartucho de 310 ml de silicona sintética incolora (rendimiento aproximado de 12 m por cartucho). (material) | 0.290 | 114.07 | 33.08 |
| mt21vva021 | Ud | Material auxiliar para la colocación de vidrios. (material) | 1.000 | 38.53 | 38.53 |
| mo055 | h | Oficial vidriero. (mano de obra) | 0.472 | 254.29 | 120.02 |
| mo110 | h | Medio oficial vidriero. (mano de obra) | 0.472 | 175.58 | 82.87 |
| % | % | Herramientas | 2 % | 1834.16 | 36.68 |
|  |  | Costes directos |  |  | 1870.84 |
