# Impermeabilización de balcones y terrazas

- Propiedad del archivo: CYPE INGENIEROS, S.A.
- Formato: FIEBDC-3/2002
- Ámbito geográfico: Uruguay
- Divisa: UYU
- Costes indirectos: 3.00 %
- Gastos generales: 13.00 %
- Beneficio industrial: 6.00 %
- IVA: 21.00 %

## N Aislamientos e impermeabilizaciones

### NI Impermeabilizaciones

#### NIG Techos, galerías y balcones

**NIG210** m² Impermeabilización de balcones y terrazas, sobre superficie soporte hormigón, realizada mediante el sistema MasterSeal Balcony 1336 "BASF", formado por con imprimación MasterSeal M 251 "BASF", transparente, diluida con un 2% de xileno, aplicada con rodillo, pistola o rastrillo de goma y capa de regularización con revestimiento elástico impermeabilizante monocomponente a base de resinas de poliuretano alifático con bajo contenido en disolventes, MasterSeal M 251 "BASF", transparente, aplicado con brocha o rodillo; y sellado de la impermeabilización con revestimiento elástico impermeabilizante monocomponente a base de resinas de poliuretano alifático con bajo contenido en disolventes, MasterSeal M 251 "BASF", transparente, aplicado con rodillo.
Impermeabilización de balcones y terrazas, sobre superficie soporte hormigón, realizada mediante el sistema MasterSeal Balcony 1336 "BASF", formado por con imprimación MasterSeal M 251 "BASF", transparente, diluida con un 2% de xileno, aplicada con rodillo, pistola o rastrillo de goma y capa de regularización con revestimiento elástico impermeabilizante monocomponente a base de resinas de poliuretano alifático con bajo contenido en disolventes, MasterSeal M 251 "BASF", transparente, aplicado con brocha o rodillo; y sellado de la impermeabilización con revestimiento elástico impermeabilizante monocomponente a base de resinas de poliuretano alifático con bajo contenido en disolventes, MasterSeal M 251 "BASF", transparente, aplicado con rodillo.
Incluye: Aplicación de la imprimación. Resolución de los puntos singulares. Aplicación de la capa de regularización. Aplicación de la capa de sellado.
Criterio de cómputo de proyecto: Superficie medida en proyección horizontal, según documentación gráfica de Proyecto, desde las caras interiores de los antepechos o petos perimetrales que la limitan.
Criterio de cómputo de obra: Se medirá, en proyección horizontal, la superficie realmente ejecutada según especificaciones de Proyecto, desde las caras interiores de los antepechos o petos perimetrales que la limitan.

| Código | Ud | Descripción | Rendimiento | Precio | Importe |
|---|---|---|---|---|---|
| mt15bas110a | kg | Revestimiento elástico impermeabilizante monocomponente a base de resinas de poliuretano alifático con bajo contenido en disolventes, MasterSeal M 251 "BASF", transparente, para impermeabilización de techos, balcones y galerías, con resistencia a la intemperie, al tránsito peatonal, a aguas agresivas (agua de mar y aguas fecales), a varios ácidos diluidos, álcalis, aceites minerales y fuels. (material) | 1.000 | 880.74 | 880.74 |
| mt15bas140a | kg | Disolvente a base de xileno. (material) | 0.006 | 321.77 | 1.93 |
| mo032 | h | Oficial instalador de material aislante contra humedades. (mano de obra) | 0.110 | 248.37 | 27.32 |
| mo070 | h | Medio oficial instalador de material aislante contra humedades. (mano de obra) | 0.110 | 170.07 | 18.71 |
| % | % | Herramientas | 2 % | 928.70 | 18.57 |
|  |  | Costes directos |  |  | 947.27 |
