# Cobertura de tejas cerámicas con módulo solar fotovoltaico

- Propiedad del archivo: CYPE INGENIEROS, S.A.
- Formato: FIEBDC-3/2002
- Ámbito geográfico: Uruguay
- Divisa: UYU
- Costes indirectos: 3.00 %
- Gastos generales: 13.00 %
- Beneficio industrial: 6.00 %
- IVA: 21.00 %

## Q Techos

### QU Componentes de techos inclinados y curvas

#### QUF De tejas solares fotovoltaicas

**QUF030** m² Cobertura de tejas cerámicas con módulo solar fotovoltaico.
Cobertura de tejas cerámicas planas con encaje, color negro acabado mate, con módulo solar fotovoltaico de células de cobre, indio, galio y selenio (CIGS), color negro, 47,5x51 cm, potencia máxima (Wp) 17 W, tensión a máxima potencia (Vmp) 31,7 V, intensidad a máxima potencia (Imp) 0,54 A, tensión en circuito abierto (Voc) 40,2 V, intensidad de cortocircuito (Isc) 0,61 A, capa frontal de vidrio templado de 3,2 mm de espesor, capa posterior de vidrio templado de 1,8 mm de espesor, temperatura de trabajo -40°C hasta 85°C, peso total 7,5 kg, recibidas con mortero de cemento, confeccionado en obra, dosificación 1:8, directamente sobre la superficie regularizada del faldón, en techo inclinado, con una pendiente mayor del 25%.
Criterio de valoración económica: El precio no incluye la resolución de puntos singulares ni las piezas especiales de la cobertura.
Incluye: Colocación de las tejas recibidas con mortero. Conexionado y comprobación de su correcto funcionamiento.
Criterio de cómputo de proyecto: Superficie del faldón medida en verdadera magnitud, según documentación gráfica de Proyecto.
Criterio de cómputo de obra: Se medirá, en verdadera magnitud, la superficie realmente ejecutada según especificaciones de Proyecto.

| Código | Ud | Descripción | Rendimiento | Precio | Importe |
|---|---|---|---|---|---|
| mt08aaa010a | m³ | Agua. (material) | 0.012 | 46.00 | 0.55 |
| mt01arg005a | t | Arena de cantera, para mortero preparado en obra. (material) | 0.104 | 602.14 | 62.62 |
| mt08cem000g | kg | Cemento gris en sacos. (material) | 12.000 | 8.82 | 105.84 |
| mt35teb110a | Ud | Teja cerámica plana con encaje, color negro acabado mate, con módulo solar fotovoltaico de células de cobre, indio, galio y selenio (CIGS), color negro, 47,5x51 cm, potencia máxima (Wp) 17 W, tensión a máxima potencia (Vmp) 31,7 V, intensidad a máxima potencia (Imp) 0,54 A, tensión en circuito abierto (Voc) 40,2 V, intensidad de cortocircuito (Isc) 0,61 A, capa frontal de vidrio templado de 3,2 mm de espesor, capa posterior de vidrio templado de 1,8 mm de espesor, temperatura de trabajo -40°C hasta 85°C, peso total 7,5 kg, con caja de conexiones grado de protección IP67, cables polarizados de 4 mm² de sección y 600 mm de longitud y conectores MC4. (material) | 5.500 | 2878.13 | 15829.72 |
| mt13tac100 | kg | Pigmento para mortero. (material) | 0.054 | 209.57 | 11.32 |
| mq06hor010 | h | Hormigonera eléctrica con una capacidad de amasado de 160 l. (maquinaria) | 0.042 | 107.26 | 4.50 |
| mo020 | h | Oficial mampostero de albañil de construcción. (mano de obra) | 0.399 | 363.15 | 144.90 |
| mo113 | h | Peón de albañil de construcción. (mano de obra) | 0.200 | 242.79 | 48.56 |
| mo003 | h | Oficial electricista. (mano de obra) | 0.091 | 373.16 | 33.96 |
| mo102 | h | Medio oficial electricista. (mano de obra) | 0.091 | 251.66 | 22.90 |
| % | % | Herramientas | 2 % | 16264.87 | 325.30 |
|  |  | Costes directos |  |  | 16590.17 |
