# Capa de mortero de cemento, para regularización de faldón de hormigón, en techo inclinado

- Propiedad del archivo: CYPE INGENIEROS, S.A.
- Formato: FIEBDC-3/2002
- Ámbito geográfico: Uruguay
- Divisa: UYU
- Costes indirectos: 3.00 %
- Gastos generales: 13.00 %
- Beneficio industrial: 6.00 %
- IVA: 21.00 %

## Q Techos

### QU Componentes de techos inclinados y curvas

#### QUG Formación de pendientes

**QUG100** m² Capa de mortero de cemento, para regularización de faldón de hormigón, en techo inclinado.
Capa de mortero de cemento, confeccionado en obra, dosificación 1:6, de 3 cm de espesor, acabado fratasado, para regularización de faldón de hormigón, en techo inclinado.
Incluye: Vertido, extendido y afinado a la regla de la capa de mortero de regularización.
Criterio de cómputo de proyecto: Superficie medida según documentación gráfica de Proyecto.
Criterio de cómputo de obra: Se medirá la superficie realmente ejecutada según especificaciones de Proyecto.

| Código | Ud | Descripción | Rendimiento | Precio | Importe |
|---|---|---|---|---|---|
| mt08aaa010a | m³ | Agua. (material) | 0.006 | 46.00 | 0.28 |
| mt01arg005a | t | Arena de cantera, para mortero preparado en obra. (material) | 0.049 | 602.14 | 29.50 |
| mt08cem000g | kg | Cemento gris en sacos. (material) | 7.500 | 8.82 | 66.15 |
| mo020 | h | Oficial mampostero de albañil de construcción. (mano de obra) | 0.166 | 363.15 | 60.28 |
| mo077 | h | Medio oficial mampostero de albañil de construcción. (mano de obra) | 0.222 | 252.15 | 55.98 |
| % | % | Herramientas | 2 % | 212.19 | 4.24 |
|  |  | Costes directos |  |  | 216.43 |
