# Chapado con plaquetas prefabricadas de hormigón, color a elegir, 20x40x2 cm, fijadas con mortero bastardo de cemento CEM II/A-P 32,5 R, cal y arena, M-7,5, en paramento vertical, hasta 3 m de altura

- Propiedad del archivo: CYPE INGENIEROS, S.A.
- Formato: FIEBDC-3/2002
- Ámbito geográfico: Uruguay
- Divisa: UYU
- Costes indirectos: 3.00 %
- Gastos generales: 13.00 %
- Beneficio industrial: 6.00 %
- IVA: 21.00 %

## R Revestimientos

### RC Chapados y aplacados

#### RCH De plaquetas de hormigón

**RCH010** m² Chapado con plaquetas prefabricadas de hormigón, color a elegir, 20x40x2 cm, fijadas con mortero bastardo de cemento CEM II/A-P 32,5 R, cal y arena, M-7,5, en paramento vertical, hasta 3 m de altura.
Chapado en paramento vertical, hasta 3 m de altura, con plaquetas prefabricadas de hormigón, color a elegir, de 20x40x2 cm, asentado con mortero bastardo de cemento CEM II/A-P 32,5 R, cal y arena, M-7,5 extendido sobre toda la cara posterior de la pieza y ajustado a punta de cuchara, rellenando con el mismo mortero los huecos que pudieran quedar. Rejuntado con mortero de juntas especial para revestimientos de prefabricados de hormigón. Incluso parte proporcional de cortes, ingletes, juntas y piezas especiales.
Incluye: Limpieza y humectación del paramento a revestir. Colocación y aplomado de miras de referencia. Tendido de hilos entre miras. Preparación de las plaquetas, salpicándolas con lechada de cemento y arena por la cara interior. Colocación de las plaquetas. Comprobación del aplomado, nivel y alineación de la hilada de plaquetas. Rejuntado. Limpieza final del paramento.
Criterio de cómputo de proyecto: Superficie medida según documentación gráfica de Proyecto, deduciendo los huecos de superficie mayor de 3 m², añadiendo a cambio la superficie de la parte interior del hueco, correspondiente al desarrollo de jambas y dinteles. No se ha incrementado el metraje por roturas y recortes, ya que en la descomposición se ha considerado un 5% más de piezas.
Criterio de cómputo de obra: Se medirá la superficie realmente ejecutada según especificaciones de Proyecto, deduciendo los huecos de superficie mayor de 3 m², añadiendo a cambio la superficie de la parte interior del hueco, correspondiente al desarrollo de jambas y dinteles.

| Código | Ud | Descripción | Rendimiento | Precio | Importe |
|---|---|---|---|---|---|
| mt19php010c | m² | Plaqueta prefabricada de hormigón color, 20x40x2 cm. (material) | 1.050 | 421.42 | 442.49 |
| mt09mor020c | m³ | Mortero bastardo de cemento CEM II/A-P 32,5 R, cal y arena, tipo M-7,5, confeccionado en obra con 300 kg/m³ de cemento y una proporción en volumen 1:1/2:4. (material) | 0.025 | 4033.06 | 100.83 |
| mt09mcr235 | kg | Mortero de juntas para prefabricados de hormigón y piedra artificial, compuesto de cemento, agregados, pigmentos y aditivos especiales. (material) | 0.150 | 63.01 | 9.45 |
| op00sie030 |  | Sierra de disco de diamante, para mesa de trabajo, de corte húmedo. | 1.000 | 0.00 | 0.00 |
| op00tal010 |  | Taladro. | 1.000 | 0.00 | 0.00 |
| mo020 | h | Oficial mampostero de albañil de construcción. (mano de obra) | 0.362 | 237.76 | 86.07 |
| mo077 | h | Medio oficial mampostero de albañil de construcción. (mano de obra) | 0.362 | 164.16 | 59.43 |
| mo113 | h | Peón de albañil de construcción. (mano de obra) | 0.362 | 157.61 | 57.05 |
| % | % | Herramientas | 2 % | 755.32 | 15.11 |
|  |  | Costes directos |  |  | 770.43 |
