# Vallado de lote, de rejilla electrosoldada

- Propiedad del archivo: CYPE INGENIEROS, S.A.
- Formato: FIEBDC-3/2002
- Ámbito geográfico: Uruguay
- Divisa: UYU
- Costes indirectos: 3.00 %
- Gastos generales: 13.00 %
- Beneficio industrial: 6.00 %
- IVA: 21.00 %

## U Urbanización interior del lote

### UV Cerramientos exteriores

#### UVE Rejillas electrosoldadas

**UVE010** m Vallado de lote, de rejilla electrosoldada.
Vallado de lote formado por paneles de rejilla electrosoldada con pletina de acero galvanizado de 30x2 mm en cuadrícula de 30x30 mm, con bastidor electrosoldado y postes de perfil hueco de acero galvanizado, de sección cuadrada 40x40x1,5 mm y 1 m de altura, separados 2 m entre sí y empotrados en dados de hormigón o muretes de mampostería u hormigón. Incluso accesorios para la fijación de los paneles de rejilla electrosoldada a los postes metálicos.
Incluye: Replanteo. Apertura de huecos para colocación de los postes. Colocación de los postes. Vertido del hormigón. Aplomado y alineación de los postes. Colocación de los paneles de rejilla.
Criterio de cómputo de proyecto: Longitud medida según documentación gráfica de Proyecto, deduciendo la longitud de los huecos de puertas y cancelas.
Criterio de cómputo de obra: Se medirá la longitud realmente ejecutada según especificaciones de Proyecto, deduciendo la longitud de los huecos de puertas y cancelas.

| Código | Ud | Descripción | Rendimiento | Precio | Importe |
|---|---|---|---|---|---|
| mt26btr010a | m² | Rejilla electrosoldada con pletina de acero galvanizado de 30x2 mm en cuadrícula de 30x30 mm, con bastidor electrosoldado. (material) | 1.000 | 1712.03 | 1712.03 |
| mt52vpm020a | Ud | Poste de perfil hueco de acero galvanizado, de sección cuadrada 40x40x1,5 mm y 1 m de altura. (material) | 0.550 | 171.71 | 94.44 |
| mt52vpm052 | Ud | Accesorios para la fijación de los paneles de rejilla electrosoldada a los postes metálicos. (material) | 1.000 | 91.47 | 91.47 |
| mt10hmf080Fe | m³ | Hormigón masivo H-20, clase de exposición ambiental A1, tamaño máximo del agregado 19 mm, consistencia muy plástica, premezclado, según CIRSOC 201 2005. (material) | 0.015 | 7086.32 | 106.29 |
| mo018 | h | Oficial cerrajero. (mano de obra) | 0.277 | 367.90 | 101.91 |
| mo059 | h | Medio oficial cerrajero. (mano de obra) | 0.277 | 252.62 | 69.98 |
| mo041 | h | Oficial mampostero de construcción de obra civil. (mano de obra) | 0.277 | 363.15 | 100.59 |
| mo087 | h | Medio oficial mampostero de construcción de obra civil. (mano de obra) | 0.277 | 252.15 | 69.85 |
| % | % | Herramientas | 2 % | 2346.56 | 46.93 |
|  |  | Costes directos |  |  | 2393.49 |
