# Cámara de inspección a pie de bajante enterrada

- Propiedad del archivo: CYPE INGENIEROS, S.A.
- Formato: FIEBDC-3/2002
- Ámbito geográfico: Uruguay
- Divisa: UYU
- Costes indirectos: 3.00 %
- Gastos generales: 13.00 %
- Beneficio industrial: 6.00 %
- IVA: 21.00 %

**ASA011** Ud Cámara de inspección a pie de bajante enterrada, de hormigón masivo "in situ" H-35, clase de exposición ambiental A1+Q2, tamaño máximo del agregado 19,0 mm, consistencia muy plástica, de dimensiones interiores 50x50x50 cm, sobre solera de hormigón masivo de 15 cm de espesor, formación de pendiente mínima del 2%, con el mismo tipo de hormigón, con codo de PVC de 45° colocado en dado de hormigón, para evitar el golpe de bajada en la pendiente de la solera, cerrada superiormente con tapa prefabricada de hormigón armado con cierre hermético al paso de los olores mefíticos. Incluso molde reutilizable de chapa metálica amortizable en 20 usos.
Cámara de inspección a pie de bajante enterrada, de hormigón masivo "in situ" H-35, clase de exposición ambiental A1+Q2, tamaño máximo del agregado 19,0 mm, consistencia muy plástica, de dimensiones interiores 50x50x50 cm, sobre solera de hormigón masivo de 15 cm de espesor, formación de pendiente mínima del 2%, con el mismo tipo de hormigón, con codo de PVC de 45° colocado en dado de hormigón, para evitar el golpe de bajada en la pendiente de la solera, cerrada superiormente con tapa prefabricada de hormigón armado con cierre hermético al paso de los olores mefíticos. Incluso molde reutilizable de chapa metálica amortizable en 20 usos.
Incluye: Replanteo. Vertido y compactación del hormigón en formación de solera. Colocación del molde reutilizable. Vertido y compactación del hormigón en formación de la cámara de inspección. Retirada del molde. Conexionado de los colectores a la cámara de inspección. Relleno de hormigón para formación de pendientes. Colocación del codo de PVC en el dado de hormigón. Colocación de la tapa y los accesorios. Comprobación de su correcto funcionamiento.
Criterio de cómputo de proyecto: Número de unidades previstas, según documentación gráfica de Proyecto.
Criterio de cómputo de obra: Se medirá el número de unidades realmente ejecutadas según especificaciones de Proyecto.
Criterio de valoración económica: El precio no incluye la excavación ni el relleno del trasdós.

| Código | Ud | Descripción | Rendimiento | Precio | Importe |
|---|---|---|---|---|---|
| mt10hmf080we | m³ | Hormigón masivo H-35, clase de exposición ambiental A1+Q2, tamaño máximo del agregado 19 mm, consistencia muy plástica, premezclado, según CIRSOC 201 2005. (material) | 0.270 | 6667.12 | 1800.12 |
| mt11ppl030a | Ud | Codo 87°30' de PVC liso, D=125 mm. (material) | 1.000 | 279.61 | 279.61 |
| mt08epr030b | Ud | Molde reutilizable para formación de cámaras de inspección de sección cuadrada de 50x50x50 cm, de chapa metálica, incluso accesorios de montaje. (material) | 0.050 | 5991.50 | 299.58 |
| mt11arf010a | Ud | Tapa de hormigón armado prefabricada, 50x50x5 cm. (material) | 1.000 | 304.71 | 304.71 |
| mo020 | h | Oficial mampostero de albañil de construcción. (mano de obra) | 1.204 | 237.76 | 286.26 |
| mo113 | h | Peón de albañil de construcción. (mano de obra) | 0.865 | 157.61 | 136.33 |
| % | % | Herramientas | 2 % | 3106.61 | 62.13 |
|  |  | Costes directos |  |  | 3168.74 |
