# Demolición de boca de tormenta urbana de hormigón moldeado "in situ", con martillo neumático, y carga manual sobre camión o contenedor

- Propiedad del archivo: CYPE INGENIEROS, S.A.
- Formato: FIEBDC-3/2002
- Ámbito geográfico: Uruguay
- Costes indirectos: 3.00 %
- Gastos generales: 13.00 %
- Beneficio industrial: 6.00 %
- IVA: 21.00 %

**DIS012** Ud Demolición de boca de tormenta urbana de hormigón moldeado "in situ", con martillo neumático, y carga manual sobre camión o contenedor.
Demolición de boca de tormenta urbana de hormigón moldeado "in situ", con martillo neumático, sin deteriorar las colectoras que pudieran enlazar con ella y acondicionando sus extremos, y carga manual sobre camión o contenedor. El precio incluye la demolición de la solera de apoyo.
Incluye: Demolición del elemento. Fragmentación de los escombros en piezas manejables. Retirada y acopio de escombros. Limpieza de los restos de obra. Carga manual de escombros sobre camión o contenedor.
Criterio de cómputo de proyecto: Número de unidades previstas, según documentación gráfica de Proyecto.
Criterio de cómputo de obra: Se medirá el número de unidades realmente demolidas según especificaciones de Proyecto.

| Código | Ud | Descripción | Rendimiento | Precio | Importe |
|---|---|---|---|---|---|
| mq05mai030 | h | Martillo neumático. (maquinaria) | 0.369 | 2.93 | 1.08 |
| mq05pdm110 | h | Compresor portátil diesel media presión 10 m³/min. (maquinaria) | 0.185 | 4.96 | 0.92 |
| mo112 | h | Peón especializado de albañil de construcción. (mano de obra) | 0.398 | 4.26 | 1.70 |
| mo113 | h | Peón de albañil de construcción. (mano de obra) | 0.199 | 4.18 | 0.83 |
| % | % | Herramientas | 2 % | 4.53 | 0.09 |
|  |  | Costes directos |  |  | 4.62 |
