# Entrevigado para contrapiso

- Propiedad del archivo: CYPE INGENIEROS, S.A.
- Formato: FIEBDC-3/2002
- Ámbito geográfico: Uruguay
- Divisa: UYU
- Costes indirectos: 3.00 %
- Gastos generales: 13.00 %
- Beneficio industrial: 6.00 %
- IVA: 21.00 %

**EMT010** m² Entrevigado para contrapiso, de tablero estructural OSB de virutas orientadas, de altas prestaciones para utilización en ambiente húmedo, encoladas con adhesivo sin urea-formaldehído, bordes canteados, de 15 mm de espesor, densidad 700 kg/m³, fijado con clavos, de acero galvanizado de alta adherencia.
Entrevigado para contrapiso, de tablero estructural OSB de virutas orientadas, de altas prestaciones para utilización en ambiente húmedo, encoladas con adhesivo sin urea-formaldehído, bordes canteados, de 15 mm de espesor, densidad 700 kg/m³, fijado con clavos, de acero galvanizado de alta adherencia.
Incluye: Replanteo de las piezas. Fijación de los tableros al soporte base.
Criterio de cómputo de proyecto: Superficie medida según documentación gráfica de Proyecto.
Criterio de cómputo de obra: Se medirá la superficie realmente ejecutada según especificaciones de Proyecto.

| Código | Ud | Descripción | Rendimiento | Precio | Importe |
|---|---|---|---|---|---|
| mt07tdm040r | m² | Tablero estructural OSB de virutas orientadas, de altas prestaciones para utilización en ambiente húmedo, encoladas con adhesivo sin urea-formaldehído, bordes canteados, de 15 mm de espesor, densidad 700 kg/m³, Euroclase D-s2, d0 de reacción al fuego. (material) | 1.050 | 267.90 | 281.30 |
| mt07emr111d | Ud | Clavo, de 4 mm de diámetro y 75 mm de longitud, de acero galvanizado de alta adherencia. (material) | 9.000 | 1.96 | 17.64 |
| mo048 | h | Oficial montador de estructura de madera. (mano de obra) | 0.181 | 248.13 | 44.91 |
| mo095 | h | Medio oficial montador de estructura de madera. (mano de obra) | 0.181 | 171.27 | 31.00 |
| % | % | Herramientas | 2 % | 374.85 | 7.50 |
|  |  | Costes directos |  |  | 382.35 |
