# Entrevigado para contrapiso, de tablero estructural de madera para uso en ambiente húmedo, de 2500x1250 mm y 15 mm de espesor, fijado con tornillos de cabeza avellanada, de acero al carbono

- Propiedad del archivo: CYPE INGENIEROS, S.A.
- Formato: FIEBDC-3/2002
- Ámbito geográfico: Uruguay
- Divisa: UYU
- Costes indirectos: 3.00 %
- Gastos generales: 13.00 %
- Beneficio industrial: 6.00 %
- IVA: 21.00 %

**EMT010** m² Entrevigado para contrapiso, de tablero estructural de madera para uso en ambiente húmedo, de 2500x1250 mm y 15 mm de espesor, fijado con tornillos de cabeza avellanada, de acero al carbono.
Entrevigado para contrapiso, de tablero estructural de madera para uso en ambiente húmedo, de 2500x1250 mm y 15 mm de espesor, fijado con tornillos de cabeza avellanada, de acero al carbono.
Incluye: Replanteo de las piezas. Fijación de los tableros al soporte base.
Criterio de cómputo de proyecto: Superficie medida según documentación gráfica de Proyecto.
Criterio de cómputo de obra: Se medirá la superficie realmente ejecutada según especificaciones de Proyecto.

| Código | Ud | Descripción | Rendimiento | Precio | Importe |
|---|---|---|---|---|---|
| mt08eff040aa | m² | Tablero estructural de madera para uso en ambiente húmedo, de 2500x1250 mm y 15 mm de espesor. (material) | 1.050 | 178.24 | 187.15 |
| mt07emr118ea | Ud | Tornillo de cabeza avellanada, de 4,5 mm de diámetro y 50 mm de longitud, de acero galvanizado, para clases de servicio 1, 2 y 3. (material) | 9.000 | 4.84 | 43.56 |
| mo048 | h | Oficial montador de estructura de madera. (mano de obra) | 0.159 | 248.13 | 39.45 |
| mo095 | h | Medio oficial montador de estructura de madera. (mano de obra) | 0.159 | 171.27 | 27.23 |
| % | % | Herramientas | 2 % | 297.39 | 5.95 |
|  |  | Costes directos |  |  | 303.34 |
