# Cerramiento de hueco de ascensor mediante el sistema Shaftwall W634.es

- Propiedad del archivo: CYPE INGENIEROS, S.A.
- Formato: FIEBDC-3/2002
- Ámbito geográfico: Uruguay
- Costes indirectos: 3.00 %
- Gastos generales: 13.00 %
- Beneficio industrial: 6.00 %
- IVA: 21.00 %

**FBY020** m² Cerramiento de hueco de ascensor mediante el sistema Shaftwall W634.es, de tabique especial (20+60+15 + 48+15+15)/600 LM - (CT 60 + 48) (1 maciza (DFH2) y 3 matafuego (DF)), con placas de yeso laminado, sobre bandas acústicas "KNAUF", colocadas en la base del tabique, formado por una estructura doble, de montantes tipo CT 60 y montantes tipo estándar con disposición normal "N"; aislamiento entre montantes de tipo CT con panel semirrígido de lana mineral, espesor 45 mm, y entre montantes de tipo estándar con panel semirrígido de lana mineral, espesor 45 mm; 173 mm de espesor total; 173 mm de espesor total.
Suministro y montaje de cerramiento de hueco de ascensor mediante el sistema Shaftwall W634.es de tabique especial, de 2,55 m de altura máxima y 173 mm de espesor total, sobre bandas acústicas "KNAUF", colocadas en la base del tabique, formado por una estructura doble, de perfiles de chapa de acero galvanizado de 60 y 48 mm de ancho, a base de montantes tipo CT 60 y montantes tipo estándar con disposición normal "N" (elementos verticales), separados 600 mm entre sí, y canales (elementos horizontales), para recibir un total de 4 placas de yeso laminado: una placa tipo maciza (DFH2) en una cara, una placa tipo matafuego (DF) entre los montantes tipo CT y los montantes estándar, y dos placas tipo matafuego (DF) en la otra cara; aislamiento entre montantes de tipo CT con panel semirrígido de lana mineral, espesor 45 mm, y entre montantes de tipo estándar con panel semirrígido de lana mineral, espesor 45 mm. Incluso parte proporcional de replanteo de los perfiles, zonas de paso y huecos; colocación en todo su perímetro de cintas o bandas estancas, en la superficie de apoyo o contacto de los perfiles con los paramentos; anclajes de canales y montantes metálicos; corte y fijación de las placas mediante tornillería; tratamiento de las zonas de paso y huecos; ejecución de ángulos; tratamiento de juntas mediante pasta y cinta de juntas; recibido de las cajas para alojamiento de materiales eléctricos y de paso de instalaciones, previo replanteo de su ubicación en las placas y perforación de las mismas, y limpieza final. Totalmente terminado y listo para imprimar, pintar o revestir.
Incluye: Replanteo y trazado en la losa inferior y en el superior de los tabiques a realizar. Colocación de banda de estanqueidad y canales inferiores del primer bastidor, sobre solado terminado o base de asiento. Colocación de banda de estanqueidad y canales superiores del primer bastidor, bajo losas. Colocación y fijación de los montantes del primer bastidor sobre los elementos horizontales. Montaje de las placas interiores, entre los perfiles de los montantes del primer bastidor. Colocación de los paneles de lana mineral, entre los montantes del primer bastidor. Montaje de la placa intermedia, con fijaciones mecánicas. Colocación de banda de estanqueidad y canales inferiores del segundo entramado, sobre solado terminado o base de asiento. Colocación de banda de estanqueidad y canales superiores del segundo bastidor, bajo losas. Colocación y fijación de los montantes del segundo bastidor sobre los elementos horizontales. Colocación de los paneles de lana mineral, entre los montantes del segundo bastidor. Cierre de la segunda cara con placas, mediante fijaciones mecánicas. Replanteo de las cajas para alojamiento de materiales eléctricos y de paso de instalaciones, y posterior perforación de las placas. Tratamiento de las juntas entre placas. Recibido de las cajas para alojamiento de materiales eléctricos y de paso de instalaciones.
Criterio de cómputo de proyecto: Superficie medida según documentación gráfica de Proyecto, sin duplicar esquinas ni encuentros, deduciendo los huecos de superficie mayor de 8 m² y la mitad del hueco para los de superficie entre 5 y 8 m².
Criterio de cómputo de obra: Se medirá la superficie realmente ejecutada según especificaciones de Proyecto, sin duplicar esquinas ni encuentros, deduciendo los huecos de superficie mayor de 8 m² y la mitad del hueco para los de superficie entre 5 y 8 m².

| Código | Ud | Descripción | Rendimiento | Precio | Importe |
|---|---|---|---|---|---|
| mt12pck020b | m | Banda acústica de dilatación autoadhesiva de espuma de poliuretano de celdas cerradas "KNAUF", de 3,2 mm de espesor y 50 mm de ancho, resistencia térmica 0,10 m²K/W, conductividad térmica 0,032 W/(mK). (material) | 1.200 | 0.26 | 0.31 |
| mt12sak030a | m | Canal CT 62 "KNAUF", de acero galvanizado. (material) | 0.700 | 10.41 | 7.29 |
| mt12psg220 | Ud | Fijación compuesta por tarugo y tornillo 5x27. (material) | 3.200 | 0.06 | 0.19 |
| mt12sak020a | m | Montante CT 60 "KNAUF", de acero galvanizado. (material) | 2.000 | 13.21 | 26.42 |
| mt12sak010a | m² | Placa de yeso laminado DFH2 / - 600 / 3000 / 20 / borde cuadrado, maciza "KNAUF", Euroclase A2-s1, d0 de reacción al fuego. (material) | 1.000 | 10.60 | 10.60 |
| mt16lra060a | m² | Panel semirrígido de lana mineral, espesor 45 mm. (material) | 2.100 | 3.36 | 7.06 |
| mt12ppk010j | m² | Placa de yeso laminado DF / - 1200 / longitud / 15 / borde afinado, matafuego "KNAUF". (material) | 3.000 | 8.61 | 25.83 |
| mt12ptk010dd | Ud | Tornillo autoperforante TB "KNAUF" 3,5x25. (material) | 15.000 | 0.01 | 0.15 |
| mt12pck020a | m | Banda acústica de dilatación autoadhesiva de espuma de poliuretano de celdas cerradas "KNAUF", de 3,2 mm de espesor y 30 mm de ancho, resistencia térmica 0,10 m²K/W, conductividad térmica 0,032 W/(mK). (material) | 1.200 | 0.17 | 0.20 |
| mt12pfk020c | m | Canal 48/30 "KNAUF" de acero galvanizado. (material) | 0.700 | 1.03 | 0.72 |
| mt12pfk010c | m | Montante 48/35 "KNAUF" de acero galvanizado. (material) | 2.000 | 1.38 | 2.76 |
| mt12ptk010cd | Ud | Tornillo autoperforante TN "KNAUF" 3,5x25. (material) | 8.000 | 0.01 | 0.08 |
| mt12ptk010cg | Ud | Tornillo autoperforante TN "KNAUF" 3,5x45. (material) | 15.000 | 0.01 | 0.15 |
| mt12ptk010ch | Ud | Tornillo autoperforante TN "KNAUF" 3,9x55. (material) | 15.000 | 0.02 | 0.30 |
| mt12pik010b | kg | Pasta de juntas Jointfiller F-1 GLS "KNAUF". (material) | 1.400 | 1.25 | 1.75 |
| mt12pck010a | m | Cinta de juntas "KNAUF" de 50 mm de ancho. (material) | 1.600 | 0.03 | 0.05 |
| mo053 | h | Oficial colocador de mamparas y sistemas de placas. (mano de obra) | 0.685 | 13.03 | 8.93 |
| mo100 | h | Medio oficial colocador de mamparas y sistemas de placas. (mano de obra) | 0.685 | 8.40 | 5.75 |
| % | % | Herramientas | 2 % | 98.54 | 1.97 |
|  |  | Costes directos |  |  | 100.51 |
