# Tanque de combustible líquido, subterráneo, de chapa de acero

- Propiedad del archivo: CYPE Ingenieros S.A.
- Formato: FIEBDC-3/2016
- Programa: Generador de precios de la construcción. CYPE Ingenieros, S.A.
- Fecha: 08/04/2024
- Ámbito geográfico: Uruguay
- Divisa: UYU
- Costes indirectos: 3 %
- Gastos generales: 13 %
- Beneficio industrial: 6 %
- IVA: 21 %

## I Instalaciones

### IC Calefacción, refrigeración, climatización y agua caliente sanitaria

#### ICD Combustible líquido

**ICD110** Ud Tanque de combustible líquido, subterráneo, de chapa de acero.
Tanque homologado de gas oil, subterráneo, de chapa de acero, de doble pared, con una capacidad de 50000 litros. Incluso tubo buzo de carga, interruptor de nivel, indicador de nivel, tapa de registro, detector de fugas y elementos de protección según normativa, tratamiento exterior mediante granallado SA 2 1/2 y acabado con una capa de resina de poliuretano de 600 micras de espesor. Totalmente montado, conexionado y probado. Sin incluir la obra civil, la toma de tierra, ni el equipo de protección catódica.
Incluye: Colocación del depósito. Montaje de la tapa de registro y de sus accesorios.
Criterio de cómputo de proyecto: Número de unidades previstas, según documentación gráfica de Proyecto.
Criterio de cómputo de obra: Se medirá el número de unidades realmente ejecutadas según especificaciones de Proyecto.

| Código | Ud | Descripción | Rendimiento | Precio | Importe |
|---|---|---|---|---|---|
| mt38dep001yb | Ud | Tanque homologado de combustible líquido, enterrado, de chapa de acero, de doble pared, de 2450 mm de diámetro y 10600 mm de longitud, con una capacidad de 50000 litros. Tratamiento exterior: granallado SA 2 1/2 y acabado mediante capa de resina de poliuretano de 600 micras de espesor. Incluso detector de fugas y elementos de protección según normativa. (material) | 1 | 1649804.9 | 1649804.900 |
| mt38dep004c | Ud | Tubo buzo de carga, para tanque de combustible líquido de chapa de acero. (material) | 1 | 23250.75 | 23250.750 |
| mt38dep005c | Ud | Válvula reguladora de nivel, para tanque de combustible líquido de chapa de acero. (material) | 1 | 25113.07 | 25113.070 |
| mt38dep006a | Ud | Indicador de nivel con sonda, para tanque de combustible líquido de chapa de acero. (material) | 1 | 4111.21 | 4111.210 |
| mt38dep009b | Ud | Tapa de registro de 70x70 cm, para inspección de tanque de combustible líquido. (material) | 1 | 6845.37 | 6845.370 |
| mq04cag010c | h | Camión con grúa de hasta 12 t. (maquinaria) | 1 | 2038.75 | 2038.750 |
| mo004 | h | Oficial calefaccionista. (mano de obra) | 20.848 | 373.16 | 7779.640 |
| mo103 | h | Medio oficial calefaccionista. (mano de obra) | 20.848 | 251.66 | 5246.608 |
| % | % | Herramientas | 2 % | 1724190.298 | 34483.806 |
|  |  | Costes directos |  |  | 1758674.104 |

## Recursos

**mt38dep001yb** Ud Tanque homologado de combustible líquido
Datos técnicos: Coste energético 97319.323 MJ; Emisión de CO2 5052.657 kg
Residuos:
- embalaje: re150101 Envases de papel y cartón. (componente de residuo); rendimiento 4.302 kg; Código LER 15 01 01; Masa del elemento 1 kg; Volumen 0.001333 m3

**mt38dep005c** Ud Válvula reguladora de nivel, para tanque de combustible líquido de chapa de acero
Datos técnicos: Coste energético 4601.629 MJ; Emisión de CO2 309.115 kg
Residuos:
- embalaje: re150101 Envases de papel y cartón; rendimiento 0.086 kg

**mt38dep009b** Ud Tapa de registro de 70x70 cm, para inspección de tanque de combustible líquido
Datos técnicos: Coste energético 726.940 MJ; Emisión de CO2 45.363 kg
Residuos:
- embalaje: re150101 Envases de papel y cartón; rendimiento 0.074 kg
