# Tanque de combustible líquido, no subterráneo, de polietileno de alta densidad (PEAD/HDPE)

- Propiedad del archivo: CYPE Ingenieros S.A.
- Formato: FIEBDC-3/2016
- Programa: Generador de precios de la construcción. CYPE Ingenieros, S.A.
- Fecha: 08/04/2024
- Ámbito geográfico: Uruguay
- Divisa: UYU
- Costes indirectos: 3 %
- Gastos generales: 13 %
- Beneficio industrial: 6 %
- IVA: 21 %

## I Instalaciones

### IC Calefacción, refrigeración, climatización y agua caliente sanitaria

#### ICD Combustible líquido

**ICD120** Ud Tanque de combustible líquido, no subterráneo, de polietileno de alta densidad (PEAD/HDPE).
Tanque homologado de gas oil, no subterráneo, colocado en el exterior del edificio, de polietileno de alta densidad (PEAD/HDPE), de pared simple contenido en cubeto, con una capacidad de 1500 litros. Incluso cubeto, accesorios de conexión y elementos de protección según normativa. Totalmente montado, conexionado y probado.
Incluye: Colocación del cubeto. Colocación del depósito. Montaje de accesorios.
Criterio de cómputo de proyecto: Número de unidades previstas, según documentación gráfica de Proyecto.
Criterio de cómputo de obra: Se medirá el número de unidades realmente ejecutadas según especificaciones de Proyecto.

| Código | Ud | Descripción | Rendimiento | Precio | Importe |
|---|---|---|---|---|---|
| mt38dep118a | Ud | Cubeto de recogida de derrames de chapa de acero galvanizado, con una capacidad de 1500 litros. (material) | 1 | 49612.13 | 49612.130 |
| mt38dep099d | Ud | Tanque homologado de combustible líquido, de superficie, de polietileno de alta densidad (PEAD/HDPE), de simple pared, de 1570x720x1720 mm, con una capacidad de 1500 litros y cuatro bocas de entrada/salida. (material) | 1 | 24588.8 | 24588.800 |
| mt38dep114a | Ud | Accesorios de carga, aspiración y ventilación para tanque de combustible líquido de polietileno de alta densidad (PEAD/HDPE). (material) | 1 | 1521.46 | 1521.460 |
| mo004 | h | Oficial calefaccionista. (mano de obra) | 1.109 | 373.16 | 413.834 |
| mo103 | h | Medio oficial calefaccionista. (mano de obra) | 1.109 | 251.66 | 279.091 |
| % | % | Herramientas | 2 % | 76415.315 | 1528.306 |
|  |  | Costes directos |  |  | 77943.621 |

## Recursos

**mt38dep118a** Ud Cubeto de recogida de derrames de chapa de acero galvanizado, con una capacidad de 1500 litros
Datos técnicos: Coste energético 1757.855 MJ; Emisión de CO2 180.546 kg
Residuos:
- embalaje: re150101 Envases de papel y cartón. (componente de residuo); rendimiento 1.584 kg; Código LER 15 01 01; Masa del elemento 1 kg; Volumen 0.001333 m3

**mt38dep099d** Ud Tanque homologado de combustible líquido
Datos técnicos: Coste energético 7674.286 MJ; Emisión de CO2 272.233 kg
Residuos:
- embalaje: re150101 Envases de papel y cartón; rendimiento 0.086 kg
