# Tanque de combustible líquido, no subterráneo, de chapa de acero

- Propiedad del archivo: CYPE Ingenieros S.A.
- Formato: FIEBDC-3/2016
- Programa: Generador de precios de la construcción. CYPE Ingenieros, S.A.
- Fecha: 08/04/2024
- Ámbito geográfico: Uruguay
- Divisa: UYU
- Costes indirectos: 3 %
- Gastos generales: 13 %
- Beneficio industrial: 6 %
- IVA: 21 %

## I Instalaciones

### IC Calefacción, refrigeración, climatización y agua caliente sanitaria

#### ICD Combustible líquido

**ICD125** Ud Tanque de combustible líquido, no subterráneo, de chapa de acero.
Tanque homologado de gas oil, no subterráneo, colocado en el exterior del edificio, de chapa de acero, de doble pared, con una capacidad de 15000 litros, tratamiento exterior mediante granallado SA 2 1/2 y acabado mediante imprimación de epoxi-poliamida y poliuretano blanco. Incluso tubo buzo de carga, interruptor de nivel, indicador de nivel, apoyos, detector de fugas y elementos de protección según normativa. Totalmente montado, conexionado y probado. Sin incluir la obra civil, ni la toma de tierra.
Incluye: Colocación del tanque. Montaje de accesorios.
Criterio de cómputo de proyecto: Número de unidades previstas, según documentación gráfica de Proyecto.
Criterio de cómputo de obra: Se medirá el número de unidades realmente ejecutadas según especificaciones de Proyecto.

| Código | Ud | Descripción | Rendimiento | Precio | Importe |
|---|---|---|---|---|---|
| mt38dep001pb | Ud | Tanque homologado de combustible líquido, de superficie, de chapa de acero, de doble pared, de 1850 mm de diámetro y 6100 mm de longitud, con una capacidad de 15000 litros. Tratamiento exterior: granallado SA 2 1/2 y acabado mediante imprimación de epoxi-poliamida y poliuretano blanco. Incluso apoyos, detector de fugas y elementos de protección según normativa. (material) | 1 | 714064.02 | 714064.020 |
| mt38dep004b | Ud | Tubo buzo de carga, para tanque de combustible líquido de chapa de acero. (material) | 1 | 17494.5 | 17494.500 |
| mt38dep005b | Ud | Válvula reguladora de nivel, para tanque de combustible líquido de chapa de acero. (material) | 1 | 5829.62 | 5829.620 |
| mt38dep006a | Ud | Indicador de nivel con sonda, para tanque de combustible líquido de chapa de acero. (material) | 1 | 4111.21 | 4111.210 |
| mq04cag010a | h | Camión con grúa de hasta 6 t. (maquinaria) | 0.5 | 1721.88 | 860.940 |
| mo004 | h | Oficial calefaccionista. (mano de obra) | 9.759 | 373.16 | 3641.668 |
| mo103 | h | Medio oficial calefaccionista. (mano de obra) | 9.759 | 251.66 | 2455.950 |
| % | % | Herramientas | 2 % | 748457.908 | 14969.158 |
|  |  | Costes directos |  |  | 763427.066 |

## Recursos

**mt38dep001pb** Ud Tanque homologado de combustible líquido
Datos técnicos: Coste energético 29688.923 MJ; Emisión de CO2 1543.857 kg
Residuos:
- embalaje: re150101 Envases de papel y cartón. (componente de residuo); rendimiento 4.302 kg; Código LER 15 01 01; Masa del elemento 1 kg; Volumen 0.001333 m3

**mt38dep005b** Ud Válvula reguladora de nivel, para tanque de combustible líquido de chapa de acero
Datos técnicos: Coste energético 3579.048 MJ; Emisión de CO2 240.427 kg
Residuos:
- embalaje: re150101 Envases de papel y cartón; rendimiento 0.072 kg
