# Visera contra la lluvia de acero galvanizado, para conducto de 100 mm de diámetro, con malla de protección contra la entrada de hojas y pájaros

- Propiedad del archivo: CYPE INGENIEROS, S.A.
- Formato: FIEBDC-3/2002
- Ámbito geográfico: Uruguay
- Divisa: UYU
- Costes indirectos: 3.00 %
- Gastos generales: 13.00 %
- Beneficio industrial: 6.00 %
- IVA: 21.00 %

**ICR120** Ud Visera contra la lluvia de acero galvanizado, para conducto de 100 mm de diámetro, con malla de protección contra la entrada de hojas y pájaros.
Visera contra la lluvia de acero galvanizado, para conducto de 100 mm de diámetro, con malla de protección contra la entrada de hojas y pájaros.
Incluye: Colocación y fijación de la visera.
Criterio de cómputo de proyecto: Número de unidades previstas, según documentación gráfica de Proyecto.
Criterio de cómputo de obra: Se medirá el número de unidades realmente ejecutadas según especificaciones de Proyecto.

| Código | Ud | Descripción | Rendimiento | Precio | Importe |
|---|---|---|---|---|---|
| mt42svs500bb | Ud | Visera contra la lluvia de acero galvanizado, para conducto de 100 mm de diámetro, con malla de protección contra la entrada de hojas y pájaros. (material) | 1.000 | 1044.79 | 1044.79 |
| mo005 | h | Oficial instalador de climatización. (mano de obra) | 0.112 | 244.81 | 27.42 |
| mo104 | h | Medio oficial instalador de climatización. (mano de obra) | 0.112 | 163.88 | 18.35 |
| % | % | Herramientas | 2 % | 1090.56 | 21.81 |
|  |  | Costes directos |  |  | 1112.37 |
