# Luminaria empotrada tipo Downlight

- Propiedad del archivo: CYPE Ingenieros S.A.
- Formato: FIEBDC-3/2016
- Programa: Generador de precios de la construcción. CYPE Ingenieros, S.A.
- Fecha: 15/12/2021
- Ámbito geográfico: Uruguay
- Divisa: UYU
- Costes indirectos: 3 %
- Gastos generales: 13 %
- Beneficio industrial: 6 %
- IVA: 21 %

## I Instalaciones

### II Iluminación

#### III Interior

**III100** Ud Luminaria empotrada tipo Downlight.
Luminaria circular de techo Downlight, de 250 mm de diámetro, para 2 lámparas fluorescentes TC-DEL de 18 W; con marco exterior y cuerpo interior de aluminio inyectado, acabado lacado, de color blanco; reflector de aluminio de alta pureza y balasto electrónico; protección IP20 y aislamiento clase F. Instalación empotrada. Incluso lámparas.
Incluye: Replanteo. Montaje, conexionado y comprobación de su correcto funcionamiento.
Criterio de cómputo de proyecto: Número de unidades previstas, según documentación gráfica de Proyecto.
Criterio de cómputo de obra: Se medirá el número de unidades realmente ejecutadas según especificaciones de Proyecto.
Criterio de valoración económica: El precio no incluye las ayudas de albañilería para instalaciones.

| Código | Ud | Descripción | Rendimiento | Precio | Importe |
|---|---|---|---|---|---|
| mt34lam030fc | Ud | Luminaria circular de techo Downlight, de 250 mm de diámetro, para 2 lámparas fluorescentes TC-DEL de 18 W; con marco exterior y cuerpo interior de aluminio inyectado, acabado lacado, de color blanco; reflector de aluminio de alta pureza y balasto electrónico; protección IP20 y aislamiento clase F. (material) | 1 | 6702.12 | 6702.120 |
| mt34tuf020p | Ud | Lámpara fluorescente compacta TC-DEL de 18 W. (material) | 2 | 266.45 | 532.900 |
| mo003 | h | Oficial electricista. (mano de obra) | 0.446 | 276.86 | 123.480 |
| mo102 | h | Medio oficial electricista. (mano de obra) | 0.446 | 186.35 | 83.112 |
| % | % | Herramientas | 2 % | 7441.612 | 148.832 |
|  |  | Costes directos |  |  | 7590.444 |

## Recursos

**mt34lam030fc** Ud Luminaria circular de techo Downlight
Datos técnicos: Coste energético 637.299 MJ; Emisión de CO2 16.960 kg
Residuos:
- embalaje: re150101 Envases de papel y cartón. (componente de residuo); rendimiento 0.136 kg; Código LER 15 01 01; Masa del elemento 1 kg; Volumen 0.001333 m3
- embalaje: re170203 Plástico. (componente de residuo); rendimiento 0.068 kg; Código LER 17 02 03; Masa del elemento 1 kg; Volumen 0.001667 m3
