# Aislamiento térmico intermedio en tabique de placas, formado por panel semirrígido de lana mineral, espesor 65 mm, colocado entre los montantes de la estructura portante

- Propiedad del archivo: CYPE INGENIEROS, S.A.
- Formato: FIEBDC-3/2002
- Ámbito geográfico: Uruguay
- Divisa: UYU
- Costes indirectos: 3.00 %
- Gastos generales: 13.00 %
- Beneficio industrial: 6.00 %
- IVA: 21.00 %

**NAP020** m² Aislamiento térmico intermedio en tabique de placas, formado por panel semirrígido de lana mineral, espesor 65 mm, colocado entre los montantes de la estructura portante.
Aislamiento térmico intermedio en tabique de placas, formado por panel semirrígido de lana mineral, espesor 65 mm, colocado entre los montantes de la estructura portante.
Incluye: Corte y preparación del aislamiento a colocar entre los montantes. Colocación del aislamiento entre los montantes.
Criterio de cómputo de proyecto: Superficie medida según documentación gráfica de Proyecto.
Criterio de cómputo de obra: Se medirá la superficie realmente ejecutada según especificaciones de Proyecto.

| Código | Ud | Descripción | Rendimiento | Precio | Importe |
|---|---|---|---|---|---|
| mt16lra060c | m² | Panel semirrígido de lana mineral, espesor 65 mm. (material) | 1.000 | 171.59 | 171.59 |
| mo054 | h | Oficial instalador de aislantes. (mano de obra) | 0.057 | 244.81 | 13.95 |
| mo101 | h | Medio oficial instalador de aislantes. (mano de obra) | 0.057 | 164.16 | 9.36 |
| % | % | Herramientas | 2 % | 194.90 | 3.90 |
|  |  | Costes directos |  |  | 198.80 |
