# Cobertura de tejas asfálticas

- Propiedad del archivo: CYPE Ingenieros S.A.
- Formato: FIEBDC-3/2016
- Programa: Generador de precios de la construcción. CYPE Ingenieros, S.A.
- Fecha: 08/04/2024
- Ámbito geográfico: Uruguay
- Divisa: UYU
- Costes indirectos: 3 %
- Gastos generales: 13 %
- Beneficio industrial: 6 %
- IVA: 21 %

## Q Techos

### QU Componentes de techos inclinados y curvas

#### QUS De tejas asfálticas

**QUS010** m² Cobertura de tejas asfálticas.
Cobertura de tejas asfálticas rectangulares, fijadas mecánicamente al soporte, en techo inclinado, con una pendiente mayor del 175%. Incluso clavos para la fijación de las tejas asfálticas.
Criterio de valoración económica: El precio no incluye la resolución de puntos singulares ni las piezas especiales de la cobertura.
Incluye: Fijación de las tejas asfálticas.
Criterio de cómputo de proyecto: Superficie medida en verdadera magnitud, según documentación gráfica de Proyecto.
Criterio de cómputo de obra: Se medirá, en verdadera magnitud, la superficie realmente ejecutada según especificaciones de Proyecto.

| Código | Ud | Descripción | Rendimiento | Precio | Importe |
|---|---|---|---|---|---|
| mt13tag010a | m² | Teja asfáltica rectangular. (material) | 1.1 | 494.66 | 544.126 |
| mt13piz050 | kg | Elementos de sujeción de acero inoxidable (clavos, ganchos, puntas, etc.). (material) | 0.05 | 119.46 | 5.973 |
| mo020 | h | Oficial mampostero de albañil de construcción. (mano de obra) | 0.21 | 363.15 | 76.262 |
| mo077 | h | Medio oficial mampostero de albañil de construcción. (mano de obra) | 0.21 | 252.15 | 52.952 |
| % | % | Herramientas | 2 % | 679.313 | 13.586 |
|  |  | Costes directos |  |  | 692.899 |

Residuos:
- colocación: mt13tag010a Teja asfáltica rectangular; factor de residuo 0.03
- colocación: mt13piz050 Elementos de sujeción de acero inoxidable (clavos, ganchos, puntas, etc.); factor de residuo 0.0075

## Recursos

**mt13tag010a** m² Teja asfáltica rectangular
Datos técnicos: Coste energético 457.228 MJ; Emisión de CO2 13.999 kg; Código LER 17 03 02; Masa del elemento 10 kg; Volumen 0.01 m3
Residuos:
- embalaje: re170201 Madera. (componente de residuo); rendimiento 0.021 kg; Código LER 17 02 01; Masa del elemento 1 kg; Volumen 0.000909 m3
- embalaje: re170203 Plástico. (componente de residuo); rendimiento 0.008 kg; Código LER 17 02 03; Masa del elemento 1 kg; Volumen 0.001667 m3

**mt13piz050** kg Elementos de sujeción de acero inoxidable (clavos, ganchos, puntas, etc.)
Datos técnicos: Coste energético 47.620 MJ; Emisión de CO2 7.000 kg; Código LER 17 04 05; Masa del elemento 1 kg; Volumen 0.000476 m3
