# Solado de baldosas hidráulicas cuadradas

- Propiedad del archivo: CYPE INGENIEROS, S.A.
- Formato: FIEBDC-3/2002
- Ámbito geográfico: Uruguay
- Costes indirectos: 3.00 %
- Gastos generales: 13.00 %
- Beneficio industrial: 6.00 %
- IVA: 21.00 %

**RSC040** m² Solado de baldosas hidráulicas cuadradas, de 10x10 cm, lisa, color a elegir, colocadas con adhesivo cementoso normal, C1 gris, con doble encolado, rejuntadas con mortero de juntas cementoso, CG1, para junta mínima (entre 1 y 2 mm), y tratamiento superficial mediante aplicación con rodillo de producto impermeabilizante para el sellado de poros.
Suministro y colocación de baldosas hidráulicas cuadradas, de 10x10 cm, lisa, color a elegir, colocadas con adhesivo cementoso normal, C1 sin ninguna característica adicional, color gris, con doble encolado, rejuntadas con mortero de juntas cementoso, CG1, para junta mínima (entre 1 y 2 mm), y tratamiento superficial mediante aplicación con rodillo de producto impermeabilizante para el sellado de poros; y separadas de 1 a 2 mm entre sí. Incluso replanteo, humectación de las piezas, formación de juntas perimetrales continuas, de ancho no menor de 5 mm, en los límites con paredes, columnas exentas y elevaciones de nivel y, en su caso, juntas de contracción y juntas estructurales o de dilatación existentes en el soporte; relleno de las juntas de separación entre baldosas con mortero de juntas cementoso, CG1, para junta mínima (entre 1 y 2 mm), aplicación del tratamiento superficial y limpieza final.
Incluye: Replanteo y marcado de niveles. Preparación de las juntas. Extendido de la capa de adhesivo. Encolado de la cara inferior de la baldosa. Colocación de las baldosas. Humectación y limpieza de la superficie. Relleno de juntas de separación entre baldosas. Limpieza del exceso de material de rejuntado con un paño húmedo. Aplicación del tratamiento superficial.
Criterio de cómputo de proyecto: Superficie medida según documentación gráfica de Proyecto. No se ha incrementado el metraje por roturas y recortes, ya que en la descomposición se ha considerado un 5% más de piezas.
Criterio de cómputo de obra: Se medirá la superficie realmente ejecutada según especificaciones de Proyecto.

| Código | Ud | Descripción | Rendimiento | Precio | Importe |
|---|---|---|---|---|---|
| mt18bhi020aa | m² | Baldosa hidráulica cuadrada, de 10x10 cm, lisa, color a elegir. (material) | 1.050 | 81.54 | 85.62 |
| mt09mcr021g | kg | Adhesivo cementoso normal, C1, color gris. (material) | 6.000 | 0.30 | 1.80 |
| mt09mcr060d | kg | Mortero de juntas cementoso, CG1, para junta mínima entre 1 y 2 mm. (material) | 0.025 | 0.61 | 0.02 |
| mt18wwa020 | l | Emulsión de resinas para el sellado de poros en pisos hidráulicos. (material) | 0.100 | 6.38 | 0.64 |
| mo023 | h | Oficial colocador de pisos. (mano de obra) | 0.878 | 7.36 | 6.46 |
| mo061 | h | Medio oficial colocador de pisos. (mano de obra) | 0.878 | 5.03 | 4.42 |
| % | % | Costos directos complementarios | 2 % | 98.96 | 1.98 |
|  |  | Costes directos |  |  | 100.94 |
