# Zócalo flexible de PVC, de 60x20 mm, fijado con adhesivo

- Propiedad del archivo: CYPE INGENIEROS, S.A.
- Formato: FIEBDC-3/2002
- Ámbito geográfico: Uruguay
- Divisa: UYU
- Costes indirectos: 3.00 %
- Gastos generales: 13.00 %
- Beneficio industrial: 6.00 %
- IVA: 21.00 %

**RSS100** m Zócalo flexible de PVC, de 60x20 mm, fijado con adhesivo.
Zócalo flexible de PVC, de 60x20 mm, color. Incluso parte proporcional de limpieza y preparación de la superficie soporte, replanteo y fijación del zócalo con adhesivo.
Incluye: Limpieza y preparación de la superficie soporte. Replanteo. Corte, colocación y fijación del zócalo.
Criterio de cómputo de proyecto: Longitud medida según documentación gráfica de Proyecto, sin incluir huecos de puertas. No se ha incrementado el metraje por roturas y recortes, ya que en la descomposición se ha considerado un 5% más de piezas.
Criterio de cómputo de obra: Se medirá la longitud realmente ejecutada según especificaciones de Proyecto.

| Código | Ud | Descripción | Rendimiento | Precio | Importe |
|---|---|---|---|---|---|
| mt18dww020a | l | Adhesivo de cloropreno, de base solvente monocomponente. (material) | 0.060 | 140.61 | 8.44 |
| mt18rpv010b | m | Zócalo flexible de PVC, de 60x20 mm, color, suministrado en rollos de 50 m de longitud. (material) | 1.050 | 110.09 | 115.59 |
| mo026 | h | Oficial colocador de revestimientos flexibles. (mano de obra) | 0.085 | 237.76 | 20.21 |
| % | % | Herramientas | 2 % | 144.24 | 2.88 |
|  |  | Costes directos |  |  | 147.12 |
