# Colocación de inyectores externos, en fisura de elemento de hormigón

- Propiedad del archivo: CYPE INGENIEROS, S.A.
- Formato: FIEBDC-3/2002
- Ámbito geográfico: Uruguay
- Divisa: UYU
- Costes indirectos: 3.00 %
- Gastos generales: 13.00 %
- Beneficio industrial: 6.00 %
- IVA: 21.00 %

## E Estructuras

### EH Hormigón armado

#### EHY Reparaciones

**EHY063** m Colocación de inyectores externos, en fisura de elemento de hormigón.
Colocación de inyectores externos, cada 20 cm, en fisura de elemento de hormigón, con adhesivo tixotrópico de dos componentes a base de resina epoxi, y sellado superficial de la fisura, con el mismo material, a fin de evitar la fuga de la lechada durante el proceso de inyección.
Criterio de valoración económica: El precio no incluye la inyección de la resina.
Incluye: Sellado superficial de la fisura. Replanteo. Fijación de los inyectores. Retirada de los inyectores. Eliminación del material de sellado sobrante.
Criterio de cómputo de proyecto: Longitud medida según documentación gráfica de Proyecto.
Criterio de cómputo de obra: Se medirá la longitud realmente ejecutada según especificaciones de Proyecto.

| Código | Ud | Descripción | Rendimiento | Precio | Importe |
|---|---|---|---|---|---|
| mt09reh121 | Ud | Tapón inyector externo. (material) | 5.000 | 12.90 | 64.50 |
| mt09reh122 | Ud | Inyector externo. (material) | 5.000 | 41.99 | 209.95 |
| mt09reh120a | kg | Adhesivo tixotrópico de dos componentes a base de resina epoxi, para la correcta unión entre el hormigón fresco y el hormigón endurecido o para mejorar la adherencia del hormigón endurecido y el acero. (material) | 0.425 | 348.54 | 148.13 |
| mo020 | h | Oficial mampostero de albañil de construcción. (mano de obra) | 0.581 | 363.15 | 210.99 |
| mo112 | h | Peón especializado de albañil de construcción. (mano de obra) | 0.615 | 246.76 | 151.76 |
| % | % | Herramientas | 2 % | 785.33 | 15.71 |
|  |  | Costes directos |  |  | 801.04 |
