# Entablado base de tablero estructural de madera, de 38 mm de espesor, colocado con fijaciones mecánicas

- Propiedad del archivo: CYPE INGENIEROS, S.A.
- Formato: FIEBDC-3/2002
- Ámbito geográfico: Uruguay
- Divisa: UYU
- Costes indirectos: 3.00 %
- Gastos generales: 13.00 %
- Beneficio industrial: 6.00 %
- IVA: 21.00 %

## E Estructuras

### EM Madera

#### EMT Entablados

**EMT010** m² Entablado base de tablero estructural de madera, de 38 mm de espesor, colocado con fijaciones mecánicas.
Entablado base de tablero estructural de madera para uso en ambiente seco, de 2400x600 mm y 38 mm de espesor, machihembrado en dos de sus cantos, fijado con clavos de acero galvanizado. Incluso cortes y refuerzo de cantos con tornillos.
Incluye: Replanteo de las piezas. Clavado de las piezas al soporte base.
Criterio de cómputo de proyecto: Superficie medida según documentación gráfica de Proyecto.
Criterio de cómputo de obra: Se medirá la superficie realmente ejecutada según especificaciones de Proyecto.

| Código | Ud | Descripción | Rendimiento | Precio | Importe |
|---|---|---|---|---|---|
| mt08eff020f | m² | Tablero estructural de madera para uso en ambiente seco, de 2400x600 mm y 38 mm de espesor, machihembrado en dos de sus cantos. (material) | 1.050 | 390.81 | 410.35 |
| mt50spa101 | kg | Clavos de acero. (material) | 0.150 | 34.08 | 5.11 |
| op00cla010 |  | Clavadora neumática. | 1.000 | 0.00 | 0.00 |
| op00cep010 |  | Garlopa. | 1.000 | 0.00 | 0.00 |
| op00cor050 |  | Cortadora manual de madera, de disco. | 1.000 | 0.00 | 0.00 |
| mo048 | h | Oficial montador de estructura de madera. (mano de obra) | 0.220 | 248.13 | 54.59 |
| mo095 | h | Medio oficial montador de estructura de madera. (mano de obra) | 0.110 | 171.27 | 18.84 |
| % | % | Herramientas | 2 % | 488.89 | 9.78 |
|  |  | Costes directos |  |  | 498.67 |
