# Entrevigado para contrapiso

- Propiedad del archivo: CYPE INGENIEROS, S.A.
- Formato: FIEBDC-3/2002
- Ámbito geográfico: Uruguay
- Divisa: UYU
- Costes indirectos: 3.00 %
- Gastos generales: 13.00 %
- Beneficio industrial: 6.00 %
- IVA: 21.00 %

## E Estructuras

### EM Madera

#### EMT Entablados y entrevigados

**EMT010** m² Entrevigado para contrapiso, de tablero estructural de madera para uso en ambiente seco, de 2400x590 mm y 38 mm de espesor, machihembrado en sus cuatro cantos, fijado con tornillos de cabeza avellanada, de acero al carbono.
Entrevigado para contrapiso, de tablero estructural de madera para uso en ambiente seco, de 2400x590 mm y 38 mm de espesor, machihembrado en sus cuatro cantos, fijado con tornillos de cabeza avellanada, de acero al carbono.
Incluye: Replanteo de las piezas. Fijación de los tableros al soporte base.
Criterio de cómputo de proyecto: Superficie medida según documentación gráfica de Proyecto.
Criterio de cómputo de obra: Se medirá la superficie realmente ejecutada según especificaciones de Proyecto.

| Código | Ud | Descripción | Rendimiento | Precio | Importe |
|---|---|---|---|---|---|
| mt08eff020p | m² | Tablero estructural de madera para uso en ambiente seco, de 2400x590 mm y 38 mm de espesor, machihembrado en sus cuatro cantos. (material) | 1.050 | 450.56 | 473.09 |
| mt07emr118ea | Ud | Tornillo de cabeza avellanada, de 4,5 mm de diámetro y 50 mm de longitud, de acero galvanizado, para clases de servicio 1, 2 y 3. (material) | 9.000 | 4.84 | 43.56 |
| op00cep010 |  | Garlopa. | 1.000 | 0.00 | 0.00 |
| op00cor050 |  | Cortadora manual de madera, de disco. | 1.000 | 0.00 | 0.00 |
| mo048 | h | Oficial montador de estructura de madera. (mano de obra) | 0.220 | 248.13 | 54.59 |
| mo095 | h | Medio oficial montador de estructura de madera. (mano de obra) | 0.220 | 171.27 | 37.68 |
| % | % | Herramientas | 2 % | 608.92 | 12.18 |
|  |  | Costes directos |  |  | 621.10 |
