# Revestimiento de frente de losa con piezas rectas de hormigón polímero de superficie pulida en la cara vista, color a elegir, de 36x3,5 cm

- Propiedad del archivo: CYPE INGENIEROS, S.A.
- Formato: FIEBDC-3/2002
- Ámbito geográfico: Uruguay
- Costes indirectos: 3.00 %
- Gastos generales: 13.00 %
- Beneficio industrial: 6.00 %
- IVA: 21.00 %

## H Remates y ayudas

### HR Remates

#### HRF Frentes de losa

**HRF010** m Revestimiento de frente de losa con piezas rectas de hormigón polímero de superficie pulida en la cara vista, color a elegir, de 36x3,5 cm.
Formación de revestimiento de frente de losa con piezas rectas de hormigón polímero de superficie pulida en la cara vista, color a elegir, de 36x3,5 cm, con rugosidades y anclajes metálicos de acero inoxidable en la cara oculta para incrementar la adherencia, recibidas con adhesivo cementoso flexible y de gran adherencia. Incluso parte proporcional de regularización de la superficie soporte con mortero de cemento, confeccionado en obra, con aditivo hidrófugo, dosificación 1:3, formación de juntas de 5 mm entre piezas y en encuentros con otros materiales, y sellado de las mismas con masilla de poliuretano de gran flexibilidad.
Incluye: Replanteo de las piezas. Colocación, aplomado, nivelación y alineación. Sellado de juntas y limpieza.
Criterio de cómputo de proyecto: Longitud medida por su mayor desarrollo lineal, según documentación gráfica de Proyecto.
Criterio de cómputo de obra: Se medirá, por su mayor desarrollo lineal, la longitud realmente ejecutada según especificaciones de Proyecto, incluyendo la longitud que pudiera perderse en ingletes.

| Código | Ud | Descripción | Rendimiento | Precio | Importe |
|---|---|---|---|---|---|
| mt08aaa010a | m³ | Agua. (material) | 0.006 | 1.11 | 0.01 |
| mt01arg005a | t | Arena de cantera, para mortero preparado en obra. (material) | 0.005 | 14.78 | 0.07 |
| mt08cem000g | kg | Cemento gris en sacos. (material) | 1.587 | 0.21 | 0.33 |
| mt08adt010 | kg | Aditivo hidrófugo para impermeabilización de morteros u hormigones. (material) | 0.032 | 0.89 | 0.03 |
| mt20wwa040 | kg | Adhesivo cementoso flexible y de gran adherencia. (material) | 2.171 | 0.43 | 0.93 |
| mt20zhp020i | m | Piezas rectas de hormigón polímero de superficie pulida en la cara vista, color a elegir, de 36x3,5 cm, con rugosidades y anclajes metálicos de acero inoxidable en la cara oculta para incrementar la adherencia. (material) | 1.050 | 15.36 | 16.13 |
| mt20wwa025 | m | Perfil de espuma de polietileno, de 6 mm de diámetro, para relleno de juntas. (material) | 0.360 | 0.34 | 0.12 |
| mt20wwa035 | Ud | Bote de imprimación para masillas (250 cm³). (material) | 0.089 | 4.63 | 0.41 |
| mt20wwa030 | Ud | Bote de masilla de poliuretano impermeable (310 cm³). (material) | 0.178 | 4.54 | 0.81 |
| mq06hor010 | h | Hormigonera. (maquinaria) | 0.006 | 1.21 | 0.01 |
| op00amo010 |  | Amoladora o radial. | 1.000 | 0.00 | 0.00 |
| mo020 | h | Oficial mampostero de albañil de construcción. (mano de obra) | 0.219 | 12.60 | 2.76 |
| mo113 | h | Peón de albañil de construcción. (mano de obra) | 0.255 | 4.18 | 1.07 |
| % | % | Herramientas | 2 % | 22.68 | 0.45 |
|  |  | Costes directos |  |  | 23.13 |
