# Revestimiento de frente de losa con frente de losa de chapa de aluminio anodizado en color natural, con un espesor mínimo de 15 micras, 1,5 mm de espesor y 30 cm de desarrollo

- Propiedad del archivo: CYPE INGENIEROS, S.A.
- Formato: FIEBDC-3/2002
- Ámbito geográfico: Uruguay
- Costes indirectos: 3.00 %
- Gastos generales: 13.00 %
- Beneficio industrial: 6.00 %
- IVA: 21.00 %

## H Remates y ayudas

### HR Remates

#### HRF Frentes de losa

**HRF010** m Revestimiento de frente de losa con frente de losa de chapa de aluminio anodizado en color natural, con un espesor mínimo de 15 micras, 1,5 mm de espesor y 30 cm de desarrollo.
Formación de revestimiento de frente de losa con frente de losa de chapa de aluminio anodizado en color natural, con un espesor mínimo de 15 micras, 1,5 mm de espesor y 30 cm de desarrollo, recibidas con adhesivo resina epoxi. Incluso parte proporcional de regularización de la superficie soporte con mortero de cemento, confeccionado en obra, con aditivo hidrófugo, dosificación 1:3, formación de juntas entre piezas y en encuentros con otros materiales, y sellado de las mismas con adhesivo en frío.
Incluye: Replanteo de las piezas. Colocación, aplomado, nivelación y alineación. Sellado de juntas y limpieza.
Criterio de cómputo de proyecto: Longitud medida por su mayor desarrollo lineal, según documentación gráfica de Proyecto.
Criterio de cómputo de obra: Se medirá, por su mayor desarrollo lineal, la longitud realmente ejecutada según especificaciones de Proyecto, incluyendo la longitud que pudiera perderse en ingletes.

| Código | Ud | Descripción | Rendimiento | Precio | Importe |
|---|---|---|---|---|---|
| mt08aaa010a | m³ | Agua. (material) | 0.006 | 1.11 | 0.01 |
| mt01arg005a | t | Arena de cantera, para mortero preparado en obra. (material) | 0.004 | 14.78 | 0.06 |
| mt08cem000g | kg | Cemento gris en sacos. (material) | 1.303 | 0.21 | 0.27 |
| mt08adt010 | kg | Aditivo hidrófugo para impermeabilización de morteros u hormigones. (material) | 0.026 | 0.89 | 0.02 |
| mt26aab010ad | m | Tubo cuadrado de perfil hueco de acero laminado en frío de 40x40x1,5 mm, montado en taller. (material) | 1.000 | 2.82 | 2.82 |
| mt26aaa022 | Ud | Repercusión, por m de frente de losa, de elementos de fijación sobre hormigón: tarugos de expansión de acero, tornillos especiales y pasta química. (material) | 1.000 | 2.45 | 2.45 |
| mt20wwa010 | kg | Adhesivo resina epoxi. (material) | 0.360 | 5.04 | 1.81 |
| mt20ffm010a | m | Frente de losa de chapa de aluminio anodizado en color natural, con un espesor mínimo de 15 micras, 1,5 mm de espesor y 30 cm de desarrollo. (material) | 1.050 | 9.34 | 9.81 |
| mt20wwa021 | m | Sellado con adhesivo en frío especial para metales. (material) | 2.800 | 1.04 | 2.91 |
| mq06hor010 | h | Hormigonera. (maquinaria) | 0.006 | 1.21 | 0.01 |
| mo020 | h | Oficial mampostero de albañil de construcción. (mano de obra) | 0.243 | 12.60 | 3.06 |
| mo113 | h | Peón de albañil de construcción. (mano de obra) | 0.272 | 4.18 | 1.14 |
| % | % | Herramientas | 2 % | 24.37 | 0.49 |
|  |  | Costes directos |  |  | 24.86 |
