# Remate de muro de aluminio

- Propiedad del archivo: CYPE INGENIEROS, S.A.
- Formato: FIEBDC-3/2002
- Ámbito geográfico: Uruguay
- Divisa: UYU
- Costes indirectos: 3.00 %
- Gastos generales: 13.00 %
- Beneficio industrial: 6.00 %
- IVA: 21.00 %

## H Remates y ayudas

### HR Remates de fachada

#### HRL De aluminio

**HRL010** m Remate de muro de aluminio.
Remate de muro metálico, de chapa plegada de aluminio anodizado en color bronce, con un ángulo de inclinación de 10°, con un espesor mínimo de 15 micras, espesor 1,5 mm, desarrollo 600 mm y 5 pliegues, con goterón, para cubrición de muros; fijación con tornillos autotaladrantes de acero galvanizado; y sellado de las juntas entre piezas y, en su caso, de las uniones con los muros con sellador adhesivo monocomponente.
Incluye: Preparación de la superficie de apoyo. Preparación de la base y de los medios de fijación. Replanteo de las piezas. Corte de las piezas. Colocación y fijación de las piezas metálicas niveladas y aplomadas. Sellado de juntas y limpieza.
Criterio de cómputo de proyecto: Longitud medida a ejes, según documentación gráfica de Proyecto.
Criterio de cómputo de obra: Se medirá, a ejes, la longitud realmente ejecutada según especificaciones de Proyecto.

| Código | Ud | Descripción | Rendimiento | Precio | Importe |
|---|---|---|---|---|---|
| mt20ame010o | m | Remate de muro metálico, de chapa plegada de aluminio anodizado en color bronce, con un ángulo de inclinación de 10°, con un espesor mínimo de 15 micras, espesor 1,5 mm, desarrollo 600 mm y 5 pliegues, con goterón, para cubrición de muros. (material) | 1.000 | 830.99 | 830.99 |
| mt12www050 | Ud | Tornillo autotaladrante de acero galvanizado. (material) | 2.000 | 1.75 | 3.50 |
| mt22www010d | Ud | Cartucho de 290 ml de sellador adhesivo monocomponente, neutro, superelástico, a base de polímero MS, color transparente, con resistencia a la intemperie y a los rayos UV y elongación hasta rotura 750%. (material) | 0.200 | 173.39 | 34.68 |
| op00ciz010 |  | Cizalla. | 1.000 | 0.00 | 0.00 |
| mo018 | h | Oficial cerrajero. (mano de obra) | 0.181 | 367.90 | 66.59 |
| mo059 | h | Medio oficial cerrajero. (mano de obra) | 0.090 | 252.62 | 22.74 |
| % | % | Herramientas | 2 % | 958.50 | 19.17 |
|  |  | Costes directos |  |  | 977.67 |
