# Vierteaguas de mármol Blanco Macael, hasta 110 cm de longitud, hasta 20 cm de ancho y 2 cm de espesor

- Propiedad del archivo: CYPE INGENIEROS, S.A.
- Formato: FIEBDC-3/2002
- Ámbito geográfico: Uruguay
- Costes indirectos: 3.00 %
- Gastos generales: 13.00 %
- Beneficio industrial: 6.00 %
- IVA: 21.00 %

## H Remates y ayudas

### HR Remates

#### HRV Vierteaguas

**HRV010** m Vierteaguas de mármol Blanco Macael, hasta 110 cm de longitud, hasta 20 cm de ancho y 2 cm de espesor.
Suministro y colocación de vierteaguas de mármol Blanco Macael, hasta 110 cm de longitud, hasta 20 cm de ancho y 2 cm de espesor, con goterón, cara y canto recto pulidos, con clara pendiente y empotrado en las jambas, cubriendo los alféizares, los salientes de los paramentos, las cornisas de fachada, etc., asentado con mortero de cemento, confeccionado en obra, con aditivo hidrófugo, dosificación 1:4. Incluso parte proporcional de preparación y regularización del soporte con mortero de cemento, confeccionado en obra, con aditivo hidrófugo, dosificación 1:4, rejuntado entre piezas y uniones con los muros con mortero de juntas especial para revestimientos de piedra natural.
Incluye: Replanteo de las piezas en el hueco o remate. Preparación y regularización del soporte. Colocación, aplomado, nivelación y alineación. Rejuntado y limpieza del vierteaguas.
Criterio de cómputo de proyecto: Longitud del ancho del hueco, medida según documentación gráfica de Proyecto, incrementada en 5 cm a cada lado.
Criterio de cómputo de obra: Se medirá la longitud realmente ejecutada según especificaciones de Proyecto, incluyendo los empotramientos en las jambas.

| Código | Ud | Descripción | Rendimiento | Precio | Importe |
|---|---|---|---|---|---|
| mt20vmn010da | m | Vierteaguas de mármol Blanco Macael, hasta 110 cm de longitud, hasta 20 cm de ancho y 2 cm de espesor, con goterón, cara y canto recto pulidos. (material) | 1.050 | 11.64 | 12.22 |
| mt08aaa010a | m³ | Agua. (material) | 0.006 | 1.11 | 0.01 |
| mt01arg005a | t | Arena de cantera, para mortero preparado en obra. (material) | 0.008 | 14.78 | 0.12 |
| mt08cem000g | kg | Cemento gris en sacos. (material) | 1.900 | 0.21 | 0.40 |
| mt08adt010 | kg | Aditivo hidrófugo para impermeabilización de morteros u hormigones. (material) | 0.038 | 0.89 | 0.03 |
| mt09lec010b | m³ | Lechada de cemento blanco BL 22,5 X. (material) | 0.001 | 113.20 | 0.11 |
| mt20wwa025 | m | Perfil de espuma de polietileno, de 6 mm de diámetro, para relleno de juntas. (material) | 0.200 | 0.34 | 0.07 |
| mt09mcr220 | kg | Mortero de rejuntado para revestimientos, interiores o exteriores, de piedra natural, pulida o para pulir, compuesto de cemento, agregados a base de polvo de mármol, pigmentos resistentes a los álcalis y aditivos especiales. (material) | 0.015 | 1.30 | 0.02 |
| mq06hor010 | h | Hormigonera. (maquinaria) | 0.017 | 1.21 | 0.02 |
| op00sie030 |  | Sierra de disco de diamante, para mesa de trabajo, de corte húmedo. | 1.000 | 0.00 | 0.00 |
| mo020 | h | Oficial mampostero de albañil de construcción. (mano de obra) | 0.275 | 12.60 | 3.47 |
| mo113 | h | Peón de albañil de construcción. (mano de obra) | 0.325 | 4.18 | 1.36 |
| % | % | Herramientas | 2 % | 17.83 | 0.36 |
|  |  | Costes directos |  |  | 18.19 |
