# Caja de selección de flujo refrigerante

- Propiedad del archivo: CYPE INGENIEROS, S.A.
- Formato: FIEBDC-3/2002
- Ámbito geográfico: Uruguay
- Divisa: UYU
- Costes indirectos: 3.00 %
- Gastos generales: 13.00 %
- Beneficio industrial: 6.00 %
- IVA: 21.00 %

## I Instalaciones

### IB Sistemas de climatización

#### IBP Sistema VRF (Toshiba)

**IBP500** Ud Caja de selección de flujo refrigerante, sistema VRF con recuperación de calor, para gas R-410A, para tuberías de refrigerante de gran longitud (hasta 50 m), para un máximo de 6 unidades interiores, modelo RBM-Y1124FE "TOSHIBA", con una capacidad máxima de unidades interiores conectadas aguas abajo menor de 11,2 kW, alimentación monofásica (230V/50Hz).
Caja de selección de flujo refrigerante, sistema VRF con recuperación de calor, para gas R-410A, para tuberías de refrigerante de gran longitud (hasta 50 m), para un máximo de 6 unidades interiores, modelo RBM-Y1124FE "TOSHIBA", con una capacidad máxima de unidades interiores conectadas aguas abajo menor de 11,2 kW, alimentación monofásica (230V/50Hz).
Incluye: Replanteo. Colocación y fijación. Conexión a las líneas frigoríficas. Conexión a la red eléctrica. Conexión a la red de desagüe.
Criterio de cómputo de proyecto: Número de unidades previstas, según documentación gráfica de Proyecto.
Criterio de cómputo de obra: Se medirá el número de unidades realmente ejecutadas según especificaciones de Proyecto.
Criterio de valoración económica: El precio no incluye la canalización ni el cableado eléctrico de alimentación.

| Código | Ud | Descripción | Rendimiento | Precio | Importe |
|---|---|---|---|---|---|
| mt42tsb502a | Ud | Caja de selección de flujo refrigerante, sistema VRF con recuperación de calor, para gas R-410A, para tuberías de refrigerante de gran longitud (hasta 50 m), para un máximo de 6 unidades interiores, modelo RBM-Y1124FE "TOSHIBA", con una capacidad máxima de unidades interiores conectadas aguas abajo menor de 11,2 kW, alimentación monofásica (230V/50Hz). (material) | 1.000 | 50491.97 | 50491.97 |
| mo005 | h | Oficial instalador de climatización. (mano de obra) | 0.599 | 244.81 | 146.64 |
| mo104 | h | Medio oficial instalador de climatización. (mano de obra) | 0.599 | 163.88 | 98.16 |
| % | % | Herramientas | 2 % | 50736.77 | 1014.74 |
|  |  | Costes directos |  |  | 51751.51 |
