# Accesorio para tubería de distribución de agua para sistema de calefacción y refrigeración por techo radiante

- Propiedad del archivo: CYPE INGENIEROS, S.A.
- Formato: FIEBDC-3/2002
- Ámbito geográfico: Uruguay
- Divisa: UYU
- Costes indirectos: 3.00 %
- Gastos generales: 13.00 %
- Beneficio industrial: 6.00 %
- IVA: 21.00 %

## I Instalaciones

### IC Calefacción, refrigeración, climatización y agua caliente sanitaria

#### ICE Emisores por agua para calefacción y refrigeración

**ICE024** Ud Accesorio para tubería de distribución de agua para sistema de calefacción y refrigeración por techo radiante.
Conjunto de piezas para la formación de una ramal a 45° en la tubería, formado por Ramal a 90° con salida roscada hembra, de latón, de 20 mm x 1/2" x 20 mm, racor con salida roscada macho, de latón, de 15 mm x 1/2" y manguito de 10x15 mm de diámetro.
Incluye: Colocación y fijación del accesorio.
Criterio de cómputo de proyecto: Número de unidades previstas, según documentación gráfica de Proyecto.
Criterio de cómputo de obra: Se medirá el número de unidades realmente ejecutadas según especificaciones de Proyecto.

| Código | Ud | Descripción | Rendimiento | Precio | Importe |
|---|---|---|---|---|---|
| mt37tpu531b | Ud | Ramal a 90° con salida roscada hembra, de latón, de 20 mm x 1/2" x 20 mm. (material) | 1.000 | 315.21 | 315.21 |
| mt38etu037a | Ud | Racor con salida roscada macho, de latón, de 15 mm x 1/2". (material) | 1.000 | 644.51 | 644.51 |
| mt38etu035a | Ud | Manguito de 10x15 mm de diámetro. (material) | 1.000 | 659.51 | 659.51 |
| mo103 | h | Medio oficial calefaccionista. (mano de obra) | 0.012 | 251.66 | 3.02 |
| % | % | Herramientas | 2 % | 1622.25 | 32.45 |
|  |  | Costes directos |  |  | 1654.70 |
