# Cortina de aire

- Propiedad del archivo: CYPE INGENIEROS, S.A.
- Formato: FIEBDC-3/2002
- Ámbito geográfico: Uruguay
- Divisa: UYU
- Costes indirectos: 3.00 %
- Gastos generales: 13.00 %
- Beneficio industrial: 6.00 %
- IVA: 21.00 %

## I Instalaciones

### IC Calefacción, climatización y agua caliente sanitaria

#### ICF Unidades no autónomas para climatización

**ICF130** Ud Cortina de aire.
Cortina de aire, con resistencia eléctrica, con caja metálica barnizada color blanco RAL 9003, modelo COR-6-1000 N "S&P", de 1080x250x210 mm, caudal de aire 1384 m³/h, potencia 6,1 kW, parcializable en 2 etapas, ventilador tangencial de alto rendimiento con motor para alimentación trifásica a 230/400 V, de tres velocidades, control remoto para selección de velocidad y funcionamiento de la resistencia eléctrica. Totalmente montada, conexionada y puesta en marcha por la empresa instaladora para la comprobación de su correcto funcionamiento.
Incluye: Replanteo de la unidad. Colocación y fijación de la unidad. Conexionado. Puesta en marcha.
Criterio de cómputo de proyecto: Número de unidades previstas, según documentación gráfica de Proyecto.
Criterio de cómputo de obra: Se medirá el número de unidades realmente ejecutadas según especificaciones de Proyecto.

| Código | Ud | Descripción | Rendimiento | Precio | Importe |
|---|---|---|---|---|---|
| mt42csp110gh | Ud | Cortina de aire, con resistencia eléctrica, con caja metálica barnizada color blanco RAL 9003, modelo COR-6-1000 N "S&P", de 1080x250x210 mm, caudal de aire 1384 m³/h, potencia 6,1 kW, parcializable en 2 etapas, ventilador tangencial de alto rendimiento con motor para alimentación trifásica a 230/400 V, de tres velocidades, control remoto para selección de velocidad y funcionamiento de la resistencia eléctrica. (material) | 1.000 | 44222.43 | 44222.43 |
| mo005 | h | Oficial instalador de climatización. (mano de obra) | 3.924 | 276.86 | 1086.40 |
| mo104 | h | Medio oficial instalador de climatización. (mano de obra) | 3.924 | 186.35 | 731.24 |
| % | % | Herramientas | 2 % | 46040.07 | 920.80 |
|  |  | Costes directos |  |  | 46960.87 |
