# Cortina de aire

- Propiedad del archivo: CYPE INGENIEROS, S.A.
- Formato: FIEBDC-3/2002
- Ámbito geográfico: Uruguay
- Divisa: UYU
- Costes indirectos: 3.00 %
- Gastos generales: 13.00 %
- Beneficio industrial: 6.00 %
- IVA: 21.00 %

## I Instalaciones

### IC Calefacción, climatización y agua caliente sanitaria

#### ICF Unidades no autónomas para climatización

**ICF130** Ud Cortina de aire.
Cortina de aire, con batería de agua, con caja metálica barnizada color blanco RAL 9003, modelo COR-IND M 1000 W 27 "S&P", de 1390x405x315 mm, caudal de aire 2753 m³/h, potencia 27 kW (temperatura de entrada del aire: 15°C, temperatura de entrada del agua: 80°C, salto térmico del agua: 20°C), ventilador tangencial de alto rendimiento con motor para alimentación monofásica a 230 V, de dos velocidades, control remoto para selección de velocidad. Totalmente montada, conexionada y puesta en marcha por la empresa instaladora para la comprobación de su correcto funcionamiento.
Incluye: Replanteo de la unidad. Colocación y fijación de la unidad. Conexionado. Puesta en marcha.
Criterio de cómputo de proyecto: Número de unidades previstas, según documentación gráfica de Proyecto.
Criterio de cómputo de obra: Se medirá el número de unidades realmente ejecutadas según especificaciones de Proyecto.

| Código | Ud | Descripción | Rendimiento | Precio | Importe |
|---|---|---|---|---|---|
| mt42csp160b | Ud | Cortina de aire, con batería de agua, con caja metálica barnizada color blanco RAL 9003, modelo COR-IND M 1000 W 27 "S&P", de 1390x405x315 mm, caudal de aire 2753 m³/h, potencia 27 kW (temperatura de entrada del aire: 15°C, temperatura de entrada del agua: 80°C, salto térmico del agua: 20°C), ventilador tangencial de alto rendimiento con motor para alimentación monofásica a 230 V, de dos velocidades, control remoto para selección de velocidad. (material) | 1.000 | 144453.53 | 144453.53 |
| mo005 | h | Oficial instalador de climatización. (mano de obra) | 4.490 | 276.86 | 1243.10 |
| mo104 | h | Medio oficial instalador de climatización. (mano de obra) | 4.490 | 186.35 | 836.71 |
| % | % | Herramientas | 2 % | 146533.34 | 2930.67 |
|  |  | Costes directos |  |  | 149464.01 |
