# Válvula para radiador

- Propiedad del archivo: CYPE INGENIEROS, S.A.
- Formato: FIEBDC-3/2002
- Ámbito geográfico: Uruguay
- Divisa: UYU
- Costes indirectos: 3.00 %
- Gastos generales: 13.00 %
- Beneficio industrial: 6.00 %
- IVA: 21.00 %

## I Instalaciones

### IC Calefacción, refrigeración, climatización y agua caliente sanitaria

#### ICS Sistemas de conducción de agua

**ICS077** Ud Válvula para radiador.
Detentor para radiador, de asiento, de paso en escuadra, con conexión roscada de 24x19 mm compatible con adaptadores para tubos multicapa y conexión de 1/2" de diámetro con el radiador, con cuerpo de latón y guarniciones de EPDM/HPF, con adaptador para unión a compresión de tubo de 16 mm de diámetro y 2 mm de espesor con rosca 24x19 mm. Incluso elementos de montaje y accesorios necesarios para su correcto funcionamiento.
Incluye: Replanteo. Colocación. Conexionado. Comprobación de su correcto funcionamiento.
Criterio de cómputo de proyecto: Número de unidades previstas, según documentación gráfica de Proyecto.
Criterio de cómputo de obra: Se medirá el número de unidades realmente ejecutadas según especificaciones de Proyecto.

| Código | Ud | Descripción | Rendimiento | Precio | Importe |
|---|---|---|---|---|---|
| mt38alb520a | Ud | Detentor para radiador, de asiento, de paso en escuadra, con conexión roscada de 24x19 mm compatible con adaptadores para tubos multicapa y conexión de 1/2" de diámetro con el radiador, con cuerpo de latón y guarniciones de EPDM/HPF. (material) | 1.000 | 487.83 | 487.83 |
| mt38alb500b | Ud | Adaptador para unión a compresión de tubo de 16 mm de diámetro y 2 mm de espesor con rosca 24x19 mm. (material) | 1.000 | 220.94 | 220.94 |
| mt38www012 | Ud | Material auxiliar para instalaciones de calefacción y agua caliente sanitaria (material) | 0.100 | 122.18 | 12.22 |
| mo004 | h | Oficial calefaccionista. (mano de obra) | 0.120 | 373.16 | 44.78 |
| mo103 | h | Medio oficial calefaccionista. (mano de obra) | 0.120 | 251.66 | 30.20 |
| % | % | Herramientas | 2 % | 795.97 | 15.92 |
|  |  | Costes directos |  |  | 811.89 |
