# Válvula para radiador

- Propiedad del archivo: CYPE INGENIEROS, S.A.
- Formato: FIEBDC-3/2002
- Ámbito geográfico: Uruguay
- Divisa: UYU
- Costes indirectos: 3.00 %
- Gastos generales: 13.00 %
- Beneficio industrial: 6.00 %
- IVA: 21.00 %

## I Instalaciones

### IC Calefacción, refrigeración, climatización y agua caliente sanitaria

#### ICS Sistemas de conducción de agua

**ICS077** Ud Válvula para radiador.
Llave monotubo termostatizable para radiador, con sonda de penetración de acero inoxidable de 45 cm de longitud, conexión roscada de 24x19 mm compatible con adaptadores para tubos multicapa y conexión de 1/2" de diámetro con el radiador, con cuerpo de latón, vástago de acero inoxidable, guarniciones de EPDM y mando manual de ABS, con adaptador para unión a compresión de tubo de 18 mm de diámetro y 2 mm de espesor con rosca 24x19 mm, cabezal termostático, con limitador de escala, para la regulación de la apertura de una llave para radiador. Incluso elementos de montaje y accesorios necesarios para su correcto funcionamiento.
Incluye: Replanteo. Colocación. Conexionado. Comprobación de su correcto funcionamiento.
Criterio de cómputo de proyecto: Número de unidades previstas, según documentación gráfica de Proyecto.
Criterio de cómputo de obra: Se medirá el número de unidades realmente ejecutadas según especificaciones de Proyecto.

| Código | Ud | Descripción | Rendimiento | Precio | Importe |
|---|---|---|---|---|---|
| mt38alb535a | Ud | Llave monotubo termostatizable para radiador, con sonda de penetración de acero inoxidable de 45 cm de longitud, conexión roscada de 24x19 mm compatible con adaptadores para tubos multicapa y conexión de 1/2" de diámetro con el radiador, con cuerpo de latón, vástago de acero inoxidable, guarniciones de EPDM y mando manual de ABS. (material) | 1.000 | 1196.55 | 1196.55 |
| mt38alb500c | Ud | Adaptador para unión a compresión de tubo de 18 mm de diámetro y 2 mm de espesor con rosca 24x19 mm. (material) | 1.000 | 220.94 | 220.94 |
| mt38alb511a | Ud | Cabezal termostático, con limitador de escala, para la regulación de la apertura de una llave para radiador. (material) | 1.000 | 1123.32 | 1123.32 |
| mt38www012 | Ud | Material auxiliar para instalaciones de calefacción y agua caliente sanitaria (material) | 0.100 | 122.18 | 12.22 |
| mo004 | h | Oficial calefaccionista. (mano de obra) | 0.120 | 373.16 | 44.78 |
| mo103 | h | Medio oficial calefaccionista. (mano de obra) | 0.120 | 251.66 | 30.20 |
| % | % | Herramientas | 2 % | 2628.01 | 52.56 |
|  |  | Costes directos |  |  | 2680.57 |
