# Equipo premontado con medidor de agua

- Propiedad del archivo: CYPE INGENIEROS, S.A.
- Formato: FIEBDC-3/2002
- Ámbito geográfico: Uruguay
- Divisa: UYU
- Costes indirectos: 3.00 %
- Gastos generales: 13.00 %
- Beneficio industrial: 6.00 %
- IVA: 21.00 %

## I Instalaciones

### IC Calefacción, refrigeración, climatización y agua caliente sanitaria

#### ICS Sistemas de conducción de agua

**ICS092** Ud Equipo premontado con medidor de agua.
Equipo premontado para distribución de agua caliente sanitaria a 2 viviendas, con 2 medidores de 2,5 m³/h de caudal nominal y DN 15 mm de lectura directa, con llaves de corte, llaves de corte con función antirretorno, colector modular componible DN 25 mm con tapón ciego y carcasa de polietileno expandido de 15 mm de espesor para aislamiento térmico.
Incluye: Replanteo. Colocación. Conexionado.
Criterio de cómputo de proyecto: Número de unidades previstas, según documentación gráfica de Proyecto.
Criterio de cómputo de obra: Se medirá el número de unidades realmente ejecutadas según especificaciones de Proyecto.

| Código | Ud | Descripción | Rendimiento | Precio | Importe |
|---|---|---|---|---|---|
| mt38alb780ecq | Ud | Equipo premontado para distribución de agua caliente sanitaria a 2 viviendas, con 2 medidores de 2,5 m³/h de caudal nominal y DN 15 mm de lectura directa, con llaves de corte, llaves de corte con función antirretorno, colector modular componible DN 25 mm con tapón ciego y carcasa de polietileno expandido de 15 mm de espesor para aislamiento térmico. (material) | 1.000 | 16733.29 | 16733.29 |
| mt38www012 | Ud | Material auxiliar para instalaciones de calefacción y agua caliente sanitaria (material) | 1.000 | 122.18 | 122.18 |
| mo004 | h | Oficial calefaccionista. (mano de obra) | 1.199 | 373.16 | 447.42 |
| % | % | Herramientas | 2 % | 17302.89 | 346.06 |
|  |  | Costes directos |  |  | 17648.95 |
