# Luminaria empotrada tipo Downlight

- Propiedad del archivo: CYPE INGENIEROS, S.A.
- Formato: FIEBDC-3/2002
- Ámbito geográfico: Uruguay
- Divisa: UYU
- Costes indirectos: 3.00 %
- Gastos generales: 13.00 %
- Beneficio industrial: 6.00 %
- IVA: 21.00 %

## I Instalaciones

### II Iluminación

#### III Interior

**III100** Ud Luminaria empotrada tipo Downlight.
Luminaria cuadrada Downlight de alta eficiencia energética, de 210x210x140 mm, para 2 lámparas fluorescentes compactas triples TC-Tr Eco de 17 W, con vidrio de protección transparente; marco exterior de aluminio inyectado, acabado mate, de color blanco; cuerpo interior de chapa de acero, acabado termoesmaltado, de color blanco; reflector asimétrico de aluminio; sistema de anclaje; protección IP20 y aislamiento clase F. Instalación empotrada. Incluso lámparas.
Incluye: Replanteo. Montaje, conexionado y comprobación de su correcto funcionamiento.
Criterio de cómputo de proyecto: Número de unidades previstas, según documentación gráfica de Proyecto.
Criterio de cómputo de obra: Se medirá el número de unidades realmente ejecutadas según especificaciones de Proyecto.
Criterio de valoración económica: El precio no incluye las ayudas de albañilería para instalaciones.

| Código | Ud | Descripción | Rendimiento | Precio | Importe |
|---|---|---|---|---|---|
| mt34ode380d | Ud | Luminaria cuadrada Downlight de alta eficiencia energética, de 210x210x140 mm, para 2 lámparas fluorescentes compactas triples TC-Tr Eco de 17 W, con vidrio de protección transparente; marco exterior de aluminio inyectado, acabado mate, de color blanco; cuerpo interior de chapa de acero, acabado termoesmaltado, de color blanco; reflector asimétrico de aluminio; sistema de anclaje; protección IP20 y aislamiento clase F, para empotrar. (material) | 1.000 | 7485.46 | 7485.46 |
| mt34tuf020D | Ud | Lámpara fluorescente compacta TC-Tr Eco de 17 W. (material) | 2.000 | 941.80 | 1883.60 |
| mo003 | h | Oficial electricista. (mano de obra) | 0.478 | 276.86 | 132.34 |
| mo102 | h | Medio oficial electricista. (mano de obra) | 0.478 | 186.35 | 89.08 |
| % | % | Herramientas | 2 % | 9590.48 | 191.81 |
|  |  | Costes directos |  |  | 9782.29 |
