# Franja matafuegos inclinada

- Propiedad del archivo: CYPE INGENIEROS, S.A.
- Formato: FIEBDC-3/2002
- Ámbito geográfico: Uruguay
- Divisa: UYU
- Costes indirectos: 3.00 %
- Gastos generales: 13.00 %
- Beneficio industrial: 6.00 %
- IVA: 21.00 %

## I Instalaciones

### IO Contra incendios

#### IOJ Protección pasiva contra incendios

**IOJ041** m² Franja matafuegos inclinada, de 1 m en proyección horizontal, con una resistencia al fuego EI 90, para edificio de uso industrial, fijada mecánicamente a la medianera con subestructura soporte (no incluida en este precio), sistema D113-FC.es 02 "KNAUF", compuesta por 3 placas de yeso laminado DF / - 1200 / longitud / 15 / con los bordes longitudinales afinados, matafuego "KNAUF", fijadas a la subestructura soporte. Incluso tornillos para la fijación de las placas, y pasta y cinta para el tratamiento de juntas.
Franja matafuegos inclinada, de 1 m en proyección horizontal, con una resistencia al fuego EI 90, para edificio de uso industrial, fijada mecánicamente a la medianera con subestructura soporte (no incluida en este precio), sistema D113-FC.es 02 "KNAUF", compuesta por 3 placas de yeso laminado DF / - 1200 / longitud / 15 / con los bordes longitudinales afinados, matafuego "KNAUF", fijadas a la subestructura soporte. Incluso tornillos para la fijación de las placas, y pasta y cinta para el tratamiento de juntas.
Incluye: Replanteo. Colocación y fijación de los perfiles perimetrales. Preparación y corte de las placas. Atornillado de las placas a los perfiles perimetrales y a las fajas fajas fajas fajas fajas maestras. Tratamiento de juntas.
Criterio de cómputo de proyecto: Superficie medida según documentación gráfica de Proyecto.
Criterio de cómputo de obra: Se medirá la superficie realmente ejecutada según especificaciones de Proyecto.

| Código | Ud | Descripción | Rendimiento | Precio | Importe |
|---|---|---|---|---|---|
| mt12ptk030 | Ud | Fijación "KNAUF" para hormigón. (material) | 0.800 | 11.69 | 9.35 |
| mt12pfk012a | m | Perfil U 30/30 de chapa de acero galvanizado, sistemas "KNAUF", espesor 0,55 mm. (material) | 1.000 | 29.97 | 29.97 |
| mt12ppk010eb | m² | Placa de yeso laminado DF / - 1200 / longitud / 15 / con los bordes longitudinales afinados, matafuego "KNAUF"; Euroclase A2-s1, d0 de reacción al fuego. (material) | 3.350 | 225.39 | 755.06 |
| mt12ptk010cc | Ud | Tornillo autoperforante TN "KNAUF" 3,5x25. (material) | 17.000 | 0.22 | 3.74 |
| mt12ptk010cf | Ud | Tornillo autoperforante TN "KNAUF" 3,5x45. (material) | 17.000 | 0.36 | 6.12 |
| mt12ptk010cg | Ud | Tornillo autoperforante TN "KNAUF" 3,9x55. (material) | 17.000 | 0.43 | 7.31 |
| mt12pik020n | kg | Pasta de juntas Uniflott GLS "KNAUF", de fraguado normal (45 minutos), rango de temperatura de trabajo de 10 a 30°C, para aplicación manual sin cinta de juntas. (material) | 0.800 | 7.76 | 6.21 |
| mt12pik010e | kg | Pasta de juntas Jointfiller 24H "KNAUF", Euroclase A2-s1, d0 de reacción al fuego, rango de temperatura de trabajo de 5 a 30°C, para aplicación manual con cinta de juntas. (material) | 0.900 | 25.17 | 22.65 |
| mt12pck010a | m | Cinta de juntas "KNAUF" de 50 mm de ancho. (material) | 0.900 | 0.99 | 0.89 |
| mo053 | h | Oficial colocador de mamparas y sistemas de placas. (mano de obra) | 0.542 | 244.81 | 132.69 |
| mo100 | h | Medio oficial colocador de mamparas y sistemas de placas. (mano de obra) | 0.542 | 164.16 | 88.97 |
| % | % | Herramientas | 2 % | 1062.96 | 21.26 |
|  |  | Costes directos |  |  | 1084.22 |
