# Sombrerete contra la lluvia de chapa galvanizada

- Propiedad del archivo: CYPE INGENIEROS, S.A.
- Formato: FIEBDC-3/2002
- Ámbito geográfico: Uruguay
- Divisa: UYU
- Costes indirectos: 3.00 %
- Gastos generales: 13.00 %
- Beneficio industrial: 6.00 %
- IVA: 21.00 %

## I Instalaciones

### IV Ventilación

#### IVM Ventilación mecánica para viviendas

**IVM060** Ud Sombrerete contra la lluvia de chapa galvanizada, para conducto de salida de 400 mm de diámetro exterior en techo inclinado con cobertura de pizarra, acabado liso, con malla de protección contra la entrada de hojas y pájaros, babero de plomo y cuello de conexión a conducto.
Sombrerete contra la lluvia de chapa galvanizada, para conducto de salida de 400 mm de diámetro exterior en techo inclinado con cobertura de pizarra, acabado liso, con malla de protección contra la entrada de hojas y pájaros, babero de plomo y cuello de conexión a conducto.
Incluye: Replanteo. Colocación.
Criterio de cómputo de proyecto: Número de unidades previstas, según documentación gráfica de Proyecto.
Criterio de cómputo de obra: Se medirá el número de unidades realmente ejecutadas según especificaciones de Proyecto.

| Código | Ud | Descripción | Rendimiento | Precio | Importe |
|---|---|---|---|---|---|
| mt42svs270os | Ud | Sombrerete contra la lluvia de chapa galvanizada, para conducto de salida de 400 mm de diámetro exterior en techo inclinado con cobertura de pizarra, acabado liso, con malla de protección contra la entrada de hojas y pájaros, babero de plomo y cuello de conexión a conducto. (material) | 1.000 | 12536.64 | 12536.64 |
| mo020 | h | Oficial mampostero de albañil de construcción. (mano de obra) | 0.229 | 237.76 | 54.45 |
| mo112 | h | Peón especializado de albañil de construcción. (mano de obra) | 0.114 | 160.44 | 18.29 |
| % | % | Herramientas | 2 % | 12609.38 | 252.19 |
|  |  | Costes directos |  |  | 12861.57 |
